# Pièce pour tube en PVC

- Propriété du fichier: CYPE INGENIEROS, S.A.
- Format: FIEBDC-3/2002
- Zone géographique: Maroc
- Devise: MAD
- Coûts indirects: 3.00 %
- Frais généraux: 13.00 %
- Bénéfice: 6.00 %
- TVA: 20.00 %

## X Réseaux divers

### XD Distribution d'eau

#### XDP Eau potable

**XDP070** U Pièce pour tube en PVC.
Manchon pour assemblage Gibault en fonte ductile, pour tubes en PVC avec assemblage avec joint élastique de 110 mm de diamètre extérieur, PN=16 atm, finition avec une peinture époxy, avec écrous et rondelles en acier zingué et joints élastiques en caoutchouc nitrile.
Inclut: Implantation. Montage et connexion.
Critère pour le métré: Nombre d'unités prévues, selon documentation graphique du Projet.
Critère pour le mémoire: On mesurera le nombre d'unités réellement exécutées selon les spécifications du Projet.

| Code | U | Désignation | Quantité | Prix | Montant |
|---|---|---|---|---|---|
| mt37tvq100a | U | Manchon pour assemblage Gibault en fonte ductile, pour tubes en PVC avec assemblage avec joint élastique de 110 mm de diamètre extérieur, PN=16 atm, finition avec une peinture époxy, avec écrous et rondelles en acier zingué et joints élastiques en caoutchouc nitrile, selon NF EN 545. (matériau) | 1.000 | 448.42 | 448.42 |
| mo008 | h | Compagnon professionnel III/CP2 plombier. (main-d'œuvre) | 0.188 | 59.53 | 11.19 |
| mo107 | h | Ouvrier professionnel II/OP plombier. (main-d'œuvre) | 0.188 | 51.22 | 9.63 |
| % | % | Frais de chantier des unités d'ouvrage | 2 % | 469.24 | 9.38 |
|  |  | Coûts directs |  |  | 478.62 |
