# Transformateur à bain d'huile

- Propriété du fichier: CYPE INGENIEROS, S.A.
- Format: FIEBDC-3/2002
- Zone géographique: Maroc
- Devise: MAD
- Coûts indirects: 3.00 %
- Frais généraux: 13.00 %
- Bénéfice: 6.00 %
- TVA: 20.00 %

## X Réseaux divers

### XE Électricité

#### XEP Postes de transformation

**XEP010** U Transformateur à bain d'huile.
Transformateur triphasé à bain d'huile, avec refroidissement naturel, de 1250 kVA de puissance, de 24 kV de tension assignée, 20 kV de tension du primaire et 420 V de tension du secondaire à vide, de 50 Hz de fréquence, et groupe de connexion Dyn11. Comprend les accessoires nécessaires à une installation correcte.
Inclut: Montage, connexion et contrôle de son bon fonctionnement.
Critère pour le métré: Nombre d'unités prévues, selon documentation graphique du Projet.
Critère pour le mémoire: On mesurera le nombre d'unités réellement exécutées selon les spécifications du Projet.

| Code | U | Désignation | Quantité | Prix | Montant |
|---|---|---|---|---|---|
| mt35tra010i | U | Transformateur triphasé à bain d'huile, avec refroidissement naturel, de 1250 kVA de puissance, de 24 kV de tension assignée, 20 kV de tension du primaire et 420 V de tension du secondaire à vide, de 50 Hz de fréquence, et groupe de connexion Dyn11. Selon NF EN 50464 et IEC 60076-1. (matériau) | 1.000 | 231202.60 | 231202.60 |
| mo003 | h | Compagnon professionnel III/CP2 électricien. (main-d'œuvre) | 9.681 | 64.20 | 621.52 |
| mo102 | h | Ouvrier professionnel II/OP électricien. (main-d'œuvre) | 9.681 | 55.25 | 534.88 |
| % | % | Frais de chantier des unités d'ouvrage | 2 % | 232359.00 | 4647.18 |
|  |  | Coûts directs |  |  | 237006.18 |
