# Conducteur nu de terre pour installation d'éclairage public

- Propriété du fichier: CYPE INGENIEROS, S.A.
- Format: FIEBDC-3/2002
- Zone géographique: Maroc
- Devise: MAD
- Coûts indirects: 3.00 %
- Frais généraux: 13.00 %
- Bénéfice: 6.00 %
- TVA: 20.00 %

## X Réseaux divers

### XE Électricité

#### XET Mises à la terre

**XET030** m Conducteur nu de terre pour installation d'éclairage public.
Conducteur nu de terre d'éclairage public constitué de câble nu rigide de cuivre torsadé, de 35 mm² de section. Comprend les liaisons réalisées par soudure aluminothermique, les agrafes et les bornes de raccord. Totalement monté, connecté et testé.
Inclut: Implantation du parcours. Pose du conducteur nu de terre. Connexion du conducteur nu de terre avec des bornes de liaison.
Critère pour le métré: Longueur mesurée selon documentation graphique du Projet.
Critère pour le mémoire: On mesurera la longueur réellement exécutée selon les spécifications du Projet.

| Code | U | Désignation | Quantité | Prix | Montant |
|---|---|---|---|---|---|
| mt35ttc010b | m | Conducteur de cuivre nu, de 35 mm². (matériau) | 1.000 | 39.28 | 39.28 |
| mt35www020 | U | Produits complémentaires pour installations de prise de terre. (matériau) | 0.100 | 16.08 | 1.61 |
| mo003 | h | Compagnon professionnel III/CP2 électricien. (main-d'œuvre) | 0.121 | 59.53 | 7.20 |
| % | % | Frais de chantier des unités d'ouvrage | 2 % | 48.09 | 0.96 |
|  |  | Coûts directs |  |  | 49.05 |
