# Conducteur isolé de terre d'éclairage public

- Propriété du fichier: CYPE INGENIEROS, S.A.
- Format: FIEBDC-3/2002
- Zone géographique: Maroc
- Devise: MAD
- Coûts indirects: 3.00 %
- Frais généraux: 13.00 %
- Bénéfice: 6.00 %
- TVA: 20.00 %

## X Réseaux divers

### XE Électricité

#### XET Mises à la terre

**XET040** m Conducteur isolé de terre d'éclairage public.
Conducteur isolé de terre d'éclairage public constitué de câble unipolaire H07Z1-K (AS), réaction au feu classe B2ca-s1a,d1,a1, avec conducteur multifilaire de cuivre classe 5 (-K) de 16 mm² de section, avec isolation de composé thermoplastique à base de polyoléfine sans halogènes à faible émission de fumées et de gaz corrosifs (Z1). Comprend les liaisons réalisées avec des agrafes et des bornes de raccord. Totalement monté, connecté et testé.
Inclut: Implantation. Pose du conducteur isolé de terre. Connexion du conducteur isolé de terre.
Critère pour le métré: Longueur mesurée selon documentation graphique du Projet.
Critère pour le mémoire: On mesurera la longueur réellement exécutée selon les spécifications du Projet.

| Code | U | Désignation | Quantité | Prix | Montant |
|---|---|---|---|---|---|
| mt35cun020f | m | Câble unipolaire H07Z1-K (AS), sa tension assignée étant de 450/750 V, réaction au feu classe B2ca-s1a,d1,a1 selon FR EN 50575, avec conducteur multifilaire de cuivre classe 5 (-K) de 16 mm² de section, avec isolation de composé thermoplastique à base de polyoléfine sans halogènes à faible émission de fumées et de gaz corrosifs (Z1). (matériau) | 1.000 | 59.42 | 59.42 |
| mt35www020 | U | Produits complémentaires pour installations de prise de terre. (matériau) | 0.100 | 16.08 | 1.61 |
| mo003 | h | Compagnon professionnel III/CP2 électricien. (main-d'œuvre) | 0.018 | 59.53 | 1.07 |
| mo102 | h | Ouvrier professionnel II/OP électricien. (main-d'œuvre) | 0.018 | 51.22 | 0.92 |
| % | % | Frais de chantier des unités d'ouvrage | 2 % | 63.02 | 1.26 |
|  |  | Coûts directs |  |  | 64.28 |
