# Canalisation souterraine de télécommunications, avec gaine triple

- Propriété du fichier: CYPE INGENIEROS, S.A.
- Format: FIEBDC-3/2002
- Zone géographique: Maroc
- Devise: MAD
- Coûts indirects: 3.00 %
- Frais généraux: 13.00 %
- Bénéfice: 6.00 %
- TVA: 20.00 %

## X Réseaux divers

### XT Télécommunications

#### XTC Canalisations

**XTC020** m Canalisation souterraine de télécommunications, avec gaine triple.
Canalisation souterraine de télécommunications avec tube triple en polyéthylène haute densité (PEHD/HDPE), de 3x40 mm de diamètre et 3 mm d'épaisseur, constitué de trois tubes identiques, unis entre eux via une membrane et disposés parallèlement à un même plan, réalisée dans une tranchée, avec la gaine enrobée dans un prisme en béton massif BCN: CPJ-CEM II/A 32,5 - TP - B 20 - 15/25 - E: 1 - NA - P 18-305 avec 6 cm de recouvrement supérieur et inférieur et 5,5 cm de recouvrement latéral. sans inclure l'excavation ni le remblai postérieur de la tranchée. Comprend coulage et compactage du béton pour la réalisation du prisme en béton massif et fil guide. Totalement montée.
Inclut: Implantation et tracé de la tranchée. Modelage des fonds et des côtés à la main, avec extraction des terres. Mise en place du fil guide. Mise en place de la gaine. Coulage et compactage du béton pour la réalisation du prisme.
Critère pour le métré: Longueur mesurée en projection horizontale, selon documentation graphique du Projet.
Critère pour le mémoire: On mesurera, en projection horizontale, la longueur réellement exécutée selon les spécifications du Projet.

| Code | U | Désignation | Quantité | Prix | Montant |
|---|---|---|---|---|---|
| mt35tpe020a | m | Tube triple en polyéthylène haute densité (PEHD/HDPE), de 3x40 mm de diamètre et 3 mm d'épaisseur, constitué de trois tubes identiques, unis entre eux via une membrane et disposés parallèlement à un même plan. Fourniture: en rouleaux de 500 m de longueur. (matériau) | 1.050 | 92.48 | 97.10 |
| mt40iva030 | m | Fil guide de polypropylène de 3 mm de diamètre. (matériau) | 3.450 | 2.38 | 8.21 |
| mt10hmf040aaed | m³ | Béton non armé prêt à l'emploi BCN: CPJ-CEM II/A 32,5 - TP - B 20 - 15/25 - E: 1 - NA - P 18-305. (matériau) | 0.036 | 781.86 | 28.15 |
| au00auh040 |  | Vibreur de béton, électrique. | 1.000 | 0.00 | 0.00 |
| mo020 | h | Compagnon professionnel III/CP2 construction. (main-d'œuvre) | 0.363 | 57.66 | 20.93 |
| mo113 | h | Ouvrier d'exécution I/OE1 construction. (main-d'œuvre) | 0.363 | 48.31 | 17.54 |
| % | % | Frais de chantier des unités d'ouvrage | 2 % | 171.93 | 3.44 |
|  |  | Coûts directs |  |  | 175.37 |
