# Imperméabilisation d'un bassin, avec géotextile et géomembrane

- Propriété du fichier: CYPE Ingenieros S.A.
- Format: FIEBDC-3/2016
- Logiciel: Générateur de prix de la construction. CYPE Ingenieros, S.A.
- Date: 20/06/2024
- Zone géographique: Maroc
- Devise: MAD
- Coûts indirects: 3 %
- Frais généraux: 13 %
- Bénéfice: 6 %
- TVA: 20 %

## B Aménagements extérieurs

### BE Imperméabilisation

#### BEB Berges

**BEB010** m² Imperméabilisation d'un bassin, avec géotextile et géomembrane.
Imperméabilisation d'un bassin d'eau non potable, avec géomembrane homogène en polychlorure de vinyle plastifié (PVC-P), avec résistance aux intempéries, de 1,2 mm d'épaisseur, couleur bleue, avec une densité de 1240 kg/m³ selon NF EN ISO 1183, résistance CBR au poinçonnement de 1,8 kN selon NF EN ISO 12236 et une résistance d'accroche supérieure à 40 kN/m, placée avec des recouvrements, sans adhérer au support, sur géotextile non tissé synthétique, thermosoudé, en polypropylène, avec une résistance à la traction longitudinale de 13,0 kN/m, une résistance à la traction transversale de 15,0 kN/m, une ouverture de cône à l'essai de perforation dynamique selon NF EN ISO 13433 inférieure à 25 mm, résistance CBR au poinçonnement 0,6 kN et une masse surfacique de 200 g/m².
Inclut: Nettoyage préalable de la surface support. Implantation et découpe. Mise en place du géotextile. Mise en place de l'imperméabilisation. Résolution des unions.
Critère pour le métré: Surface mesurée selon documentation graphique du Projet.
Critère pour le mémoire: On mesurera la surface réellement exécutée selon les spécifications du Projet.

| Code | U | Désignation | Quantité | Prix | Montant |
|---|---|---|---|---|---|
| mt14gso030ceod | m² | Géotextile non tissé synthétique, thermosoudé, en polypropylène, avec une résistance à la traction longitudinale de 13 kN/m, une résistance à la traction transversale de 15 kN/m, une ouverture de cône à l'essai de perforation dynamique selon NF EN ISO 13433 inférieure à 25 mm, résistance CBR au poinçonnement 0,6 kN et une masse surfacique de 200 g/m², selon NF EN 13252. (matériau) | 1.1 | 23.6 | 25.960 |
| mt15dag020b | m² | Géomembrane homogène en polychlorure de vinyle plastifié (PVC-P), avec résistance aux intempéries, de 1,2 mm d'épaisseur, couleur bleue, avec une densité de 1240 kg/m³ selon NF EN ISO 1183, résistance CBR au poinçonnement de 1,8 kN selon NF EN ISO 12236 et une résistance d'accroche supérieure à 40 kN/m, fournie en rouleaux de 2,05 m de largeur et 150 m de longueur. (matériau) | 1.1 | 83.46 | 91.806 |
| mo029 | h | Compagnon professionnel III/CP2 poseur de membranes d'étanchéité. (main-d'œuvre) | 0.194 | 57.66 | 11.186 |
| mo067 | h | Ouvrier professionnel II/OP poseur de membranes d'étanchéité. (main-d'œuvre) | 0.194 | 51.29 | 9.950 |
| % | % | Frais de chantier des unités d'ouvrage | 2 % | 138.902 | 2.778 |
|  |  | Coûts directs |  |  | 141.680 |

Déchets:
- pose: mt14gso030ceod; facteur de déchet 0.07
- pose: mt15dag020b; facteur de déchet 0.048

## Ressources

**mt14gso030ceod** m² Géotextile non tissé synthétique
Données techniques: Coût énergétique 25.789 MJ; Émission de CO2 0.863 kg; Code CED 17 06 04; Masse de l'élément 0.2 kg; Volume 0.000333 m3
Déchets:
- emballage: re170203 Plastique. (composant de déchet); quantité 0.024 kg; Code CED 17 02 03; Masse de l'élément 1 kg; Volume 0.001667 m3

**mt15dag020b** m² Géomembrane homogène en polychlorure de vinyle plastifié (PVC-P)
Données techniques: Coût énergétique 122.094 MJ; Émission de CO2 4.356 kg; Code CED 17 06 04; Masse de l'élément 1.488 kg; Volume 0.00248 m3
Déchets:
- emballage: re170203 Plastique; quantité 0.024 kg
