# Fouille en tranchées ou en rigoles, avec des moyens mécaniques

- Propriété du fichier: CYPE Ingenieros S.A.
- Format: FIEBDC-3/2016
- Logiciel: Générateur de prix de la construction. CYPE Ingenieros, S.A.
- Date: 07/11/2024
- Zone géographique: Maroc
- Devise: MAD
- Coûts indirects: 3 %
- Frais généraux: 13 %
- Bénéfice: 6 %
- TVA: 20 %

## B Aménagements extérieurs

### BT Terrassement

#### BTM Déblais à l'aide de moyens mécaniques

**BTM030** m³ Fouille en tranchées ou en rigoles, avec des moyens mécaniques.
Fouille en tranchées ou en rigoles en terrain compact, de plus de 1,25 m de profondeur maximale, avec des moyens mécaniques, et chargement dans le camion.
Critère d'évaluation économique: Le prix ne comprend pas le transport des matériaux excavés.
Inclut: Implantation sur le terrain. Emplacement des points topographiques. Excavation en couches horizontales successives et extraction des terres. Chargement des matériaux excavés dans le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01ret020b | h | Rétro chargeuse sur pneus, de 70 kW. (matériel) | 0.299 | 364.48 | 108.980 |
| mo087 | h | Ouvrier professionnel II/OP VRD espaces publics. (main-d'œuvre) | 0.183 | 51.29 | 9.386 |
| % | % | Frais de chantier des unités d'ouvrage | 2 % | 118.366 | 2.367 |
|  |  | Coûts directs |  |  | 120.733 |

Déchets:
- excavation: ruo170504 Terre et pierres distinctes de celles spécifiées dans le code 17 05 03. (composant de déchet); quantité 2280 kg; Code CED 17 05 04; Masse de l'élément 1 kg; Volume 0.000625 m3
