# Extension de terre végétale sur talus

- Propriété du fichier: CYPE Ingenieros S.A.
- Format: FIEBDC-3/2016
- Logiciel: Générateur de prix de la construction. CYPE Ingenieros, S.A.
- Date: 17/09/2024
- Zone géographique: Maroc
- Devise: MAD
- Coûts indirects: 3 %
- Frais généraux: 13 %
- Bénéfice: 6 %
- TVA: 20 %

## B Aménagements extérieurs

### BT Terrassement

#### BTX Extension de terre

**BTX020** m³ Extension de terre végétale sur talus.
Extension de terre végétale sur talus, avec des moyens mécaniques, en laissant le terrain grossièrement profilé.
Inclut: Extension des terres.
Critère pour le métré: Volume à étendre, selon documentation graphique du Projet.
Critère pour le mémoire: On mesurera le volume réellement exécuté selon les spécifications du Projet.

| Code | U | Désignation | Quantité | Prix | Montant |
|---|---|---|---|---|---|
| mq01exc010c | h | Pelleteuse à chenilles, de 113 kW. (matériel) | 0.028 | 524.48 | 14.685 |
| % | % | Frais de chantier des unités d'ouvrage | 2 % | 14.685 | 0.294 |
|  |  | Coûts directs |  |  | 14.979 |
