# Conifère

- Propriété du fichier: CYPE Ingenieros S.A.
- Format: FIEBDC-3/2016
- Logiciel: Générateur de prix de la construction. CYPE Ingenieros, S.A.
- Date: 17/09/2024
- Zone géographique: Maroc
- Devise: MAD
- Coûts indirects: 3 %
- Frais généraux: 13 %
- Bénéfice: 6 %
- TVA: 20 %

## L Espaces verts

### LA Fourniture et plantation d'espèces

#### LAS Fourniture des espèces

**LAS040** U Conifère.
Thuya d'Orient doré (Thuja orientalis aurea nana) de 40 à 50 cm de hauteur; fourniture en container standard.
Inclut: Transport et déchargement au pied du trou de plantation.
Critère pour le métré: Nombre d'unités prévues, selon documentation graphique du Projet.
Critère pour le mémoire: On mesurera le nombre d'unités réellement fournies selon les spécifications du Projet.

| Code | U | Désignation | Quantité | Prix | Montant |
|---|---|---|---|---|---|
| mt48ecr080s | U | Thuya d'Orient doré (Thuja orientalis aurea nana) de 40 à 50 cm de hauteur; fourniture en container standard de 20 l. (matériau) | 1 | 507.28 | 507.280 |
| % | % | Frais de chantier des unités d'ouvrage | 2 % | 507.280 | 10.146 |
|  |  | Coûts directs |  |  | 517.426 |
