# Recouvrement décoratif du terrain, avec du gazon synthétique

- Propriété du fichier: CYPE Ingenieros S.A.
- Format: FIEBDC-3/2016
- Logiciel: Générateur de prix de la construction. CYPE Ingenieros, S.A.
- Date: 17/09/2024
- Zone géographique: Maroc
- Devise: MAD
- Coûts indirects: 3 %
- Frais généraux: 13 %
- Bénéfice: 6 %
- TVA: 20 %

## L Espaces verts

### LP Systèmes de protection et décoration

#### LPD Décoration du sol

**LPD030** m² Recouvrement décoratif du terrain, avec du gazon synthétique.
Recouvrement décoratif du terrain, avec du gazon synthétique, réalisé via: extension des rouleaux de gazon synthétique, composé de fibres de polyéthylène et polypropylène résistant aux rayons UV, hauteur de fil 25 mm et 6600 décitex, cousues sur une base de polypropylène avec une densité de 14700 brins/m², avec des moyens manuels; collage de ceux-ci avec colle et bande de géotextile de 25 cm de largeur; et lestage de la surface avec du sable de silice, avec un rendement de 10 kg/m².
Inclut: Implantation. Préparation du terrain. Coupe des rouleaux de gazon. Extension et collage des rouleaux de gazon. Recouvrement avec du sable. Arrosage. Retrait et charge des matériaux excédants dans le camion ou la benne.
Critère pour le métré: Surface mesurée en projection horizontale, selon documentation graphique du Projet.
Critère pour le mémoire: On mesurera, en projection horizontale, la surface réellement exécutée selon les spécifications du Projet.

| Code | U | Désignation | Quantité | Prix | Montant |
|---|---|---|---|---|---|
| mt48ces010a | m² | Gazon synthétique, composé de fibres de polyéthylène et polypropylène résistant aux rayons UV, hauteur de fil 25 mm et 6600 décitex, cousues sur une base de polypropylène avec une densité de 14700 brins/m², pour un usage décoratif; fourni en rouleaux. (matériau) | 1.05 | 214.45 | 225.173 |
| mt08aaa010a | m³ | Eau. (matériau) | 0.01 | 18.18 | 0.182 |
| mt01arp015a | kg | Sable de silice naturel, lavé et séché au four, de granulométrie comprise entre 0,2 et 0,5 mm, présenté en sacs. (matériau) | 10 | 1.62 | 16.200 |
| mt48ces020 | kg | Colle, pour mise en place de gazon synthétique. (matériau) | 0.1 | 70.98 | 7.098 |
| mt48ces030 | m | Bande de géotextile de 25 cm de largeur, pour mise en place de gazon synthétique. (matériau) | 0.6 | 14.2 | 8.520 |
| mo040 | h | Compagnon professionnel III/CP2 jardinier. (main-d'œuvre) | 0.121 | 57.66 | 6.977 |
| mo086 | h | Ouvrier professionnel II/OP jardinier. (main-d'œuvre) | 0.545 | 51.29 | 27.953 |
| % | % | Frais de chantier des unités d'ouvrage | 2 % | 292.103 | 5.842 |
|  |  | Coûts directs |  |  | 297.945 |

Déchets:
- pose: mt48ces010a; facteur de déchet 0.0196462
- pose: mt01arp015a Sable de silice naturel, lavé et séché au four, de granulométrie comprise entre 0,2 et 0,5 mm, présenté en sacs; facteur de déchet 0.009
- pose: mt48ces030 Bande de géotextile de 25 cm de largeur, pour mise en place de gazon synthétique; facteur de déchet 0.011

## Ressources

**mt48ces010a** m² Gazon synthétique
Données techniques: Coût énergétique 226.532 MJ; Émission de CO2 11.247 kg; Code CED 17 02 03; Masse de l'élément 2.284 kg; Volume 0.003807 m3
Déchets:
- emballage: re170203 Plastique. (composant de déchet); quantité 0.054 kg; Code CED 17 02 03; Masse de l'élément 1 kg; Volume 0.001667 m3

**mt08aaa010a** m³ Eau
Données techniques: Coût énergétique 60.000 MJ; Émission de CO2 30.000 kg

**mt01arp015a** kg Sable de silice naturel, lavé et séché au four, de granulométrie comprise entre 0,2 et 0,5 mm, présenté en sacs
Données techniques: Coût énergétique 0.075 MJ; Émission de CO2 0.004 kg; Code CED 01 04 09; Masse de l'élément 1 kg; Volume 0.000625 m3

**mt48ces030** m Bande de géotextile de 25 cm de largeur, pour mise en place de gazon synthétique
Données techniques: Coût énergétique 11.141 MJ; Émission de CO2 0.553 kg; Code CED 17 02 03; Masse de l'élément 0.075 kg; Volume 0.000125 m3
Déchets:
- emballage: re170203 Plastique; quantité 0.04 kg
