# Paroi naturelle

- Propriété du fichier: CYPE Ingenieros S.A.
- Format: FIEBDC-3/2016
- Logiciel: Générateur de prix de la construction. CYPE Ingenieros, S.A.
- Date: 28/10/2025
- Zone géographique: Maroc
- Devise: MAD
- Coûts indirects: 3 %
- Frais généraux: 13 %
- Bénéfice: 6 %
- TVA: 20 %

## L Espaces verts

### LS Séparations végétales

#### LSP Parois naturelles

**LSP010** m² Paroi naturelle.
Paroi d'osier naturel, qualité extra, tissé tous les 10 cm cavec fil d'acier galvanisé de 1 mm de diamètre, occultation de 75%, fixée avec un fil de fer galvanisé sur un support existant.
Inclut: Mise en place de la paroi extérieure naturelle et fixation avec du fil de fer galvanisé.
Critère pour le métré: Surface mesurée selon documentation graphique du Projet.
Critère pour le mémoire: On mesurera la surface réellement exécutée selon les spécifications du Projet.

| Code | U | Désignation | Quantité | Prix | Montant |
|---|---|---|---|---|---|
| mt48cnj030d | m² | Osier naturel, qualité extra, tissé tous les 10 cm cavec fil d'acier galvanisé de 1 mm de diamètre, occultation de 75%, fourni en rouleaux de 120 cm de hauteur et 500 cm de longueur. (matériau) | 1 | 114.94 | 114.940 |
| mt08var050 | kg | Fil de fer galvanisé pour attacher, de 1,30 mm de diamètre. (matériau) | 0.1 | 18.24 | 1.824 |
| mo040 | h | Compagnon professionnel III/CP2 jardinier. (main-d'œuvre) | 0.088 | 62.19 | 5.473 |
| mo115 | h | Ouvrier jardinier. (main-d'œuvre) | 0.088 | 52.11 | 4.586 |
| % | % | Frais de chantier des unités d'ouvrage | 2 % | 126.823 | 2.536 |
|  |  | Coûts directs |  |  | 129.359 |

Déchets:
- pose: mt48cnj030d; facteur de déchet 0.0015
- pose: mt08var050 Fil de fer galvanisé pour attacher, de 1,30 mm de diamètre; facteur de déchet 0.0038

## Ressources

**mt48cnj030d** m² Osier naturel, qualité extra
Données techniques: Coût énergétique 80.116 MJ; Émission de CO2 -2.070 kg; Code CED 17 02 01; Masse de l'élément 1.6 kg; Volume 0.001455 m3
Déchets:
- emballage: re170203 Plastique. (composant de déchet); quantité 0.002 kg; Code CED 17 02 03; Masse de l'élément 1 kg; Volume 0.001667 m3

**mt08var050** kg Fil de fer galvanisé pour attacher, de 1,30 mm de diamètre
Données techniques: Coût énergétique 25.100 MJ; Émission de CO2 2.560 kg; Code CED 17 04 05; Masse de l'élément 1 kg; Volume 0.000476 m3
