# Extension de terre végétale en jardinerie

- Propriété du fichier: CYPE Ingenieros S.A.
- Format: FIEBDC-3/2016
- Logiciel: Générateur de prix de la construction. CYPE Ingenieros, S.A.
- Date: 17/09/2024
- Zone géographique: Maroc
- Devise: MAD
- Coûts indirects: 3 %
- Frais généraux: 13 %
- Bénéfice: 6 %
- TVA: 20 %

## L Espaces verts

### LT Préparation du terrain

#### LTT Apport de terres et substrats

**LTT020** m³ Extension de terre végétale en jardinerie.
Terre végétale criblée, fournie en vrac, utilisée en jardinerie avec des moyens manuels.
Inclut: Extension de la terre. Rasantes et arrêts. Récupération des restes. Chargement des restes dans le camion ou la benne.
Critère pour le métré: Volume à étendre, selon documentation graphique du Projet.
Critère pour le mémoire: On mesurera le volume réellement exécuté selon les spécifications du Projet.

| Code | U | Désignation | Quantité | Prix | Montant |
|---|---|---|---|---|---|
| mt48tie030a | m³ | Terre végétale criblée, fournie en vrac. (matériau) | 1 | 224.3 | 224.300 |
| mo040 | h | Compagnon professionnel III/CP2 jardinier. (main-d'œuvre) | 0.303 | 57.66 | 17.471 |
| mo086 | h | Ouvrier professionnel II/OP jardinier. (main-d'œuvre) | 1.815 | 51.29 | 93.091 |
| % | % | Frais de chantier des unités d'ouvrage | 2 % | 334.862 | 6.697 |
|  |  | Coûts directs |  |  | 341.559 |

Déchets:
- pose: mt48tie030a Terre végétale criblée, fournie en vrac; facteur de déchet 0.003

## Ressources

**mt48tie030a** m³ Terre végétale criblée, fournie en vrac
Données techniques: Coût énergétique 151.700 MJ; Émission de CO2 8.200 kg; Code CED 17 05 04; Masse de l'élément 2050 kg; Volume 1.28125 m3
