# Toboggan

- Propriété du fichier: CYPE Ingenieros S.A.
- Format: FIEBDC-3/2016
- Logiciel: Générateur de prix de la construction. CYPE Ingenieros, S.A.
- Date: 07/11/2024
- Zone géographique: Maroc
- Devise: MAD
- Coûts indirects: 3 %
- Frais généraux: 13 %
- Bénéfice: 6 %
- TVA: 20 %

## M Mobilier urbain

### MA Aires de jeux pour enfants

#### MAJ Jeux pour enfants

**MAJ050** U Toboggan.
Toboggan de plaques en polyéthylène haute densité, pour enfant de 2 à 6 ans, avec zone d sécurité de 16,00 m² et 1,00 m de hauteur libre de chute. Mise en place: avec des chevilles chimiques, sur une surface de base.
Critère d'évaluation économique: Le prix ne comprend pas la surface base.
Inclut: Implantation. Fixation du jeu pour enfants.
Critère pour le métré: Nombre d'unités prévues, selon documentation graphique du Projet.
Critère pour le mémoire: On mesurera le nombre d'unités réellement exécutées selon les spécifications du Projet.

| Code | U | Désignation | Quantité | Prix | Montant |
|---|---|---|---|---|---|
| mt50spl105b | U | Fixation composée d'une cheville chimique, d'une rondelle et d'une vis en acier. (matériau) | 8 | 54.17 | 433.360 |
| mt52jig050a | U | Toboggan de plaques en polyéthylène haute densité, rampe en polyéthylène, barre de sécurité et échelons en polyuréthane avec noyau en acier, pour enfant de 2 à 6 ans, avec zone d sécurité de 16,00 m² et 1,00 m de hauteur libre de chute, avec éléments de fixation. Selon NF EN 1176-1 et NF EN 1176-3. (matériau) | 1 | 21937.62 | 21937.620 |
| mo041 | h | Compagnon professionnel III/CP2 VRD espaces publics. (main-d'œuvre) | 3.025 | 57.66 | 174.422 |
| mo087 | h | Ouvrier professionnel II/OP VRD espaces publics. (main-d'œuvre) | 3.025 | 51.29 | 155.152 |
| % | % | Frais de chantier des unités d'ouvrage | 2 % | 22700.554 | 454.011 |
|  |  | Coûts directs |  |  | 23154.565 |

## Ressources

**mt52jig050a** U Toboggan de plaques en polyéthylène haute densité
Données techniques: Coût énergétique 13931.988 MJ; Émission de CO2 517.806 kg
Déchets:
- emballage: re150101 Emballages en papier et en carton. (composant de déchet); quantité 3.89 kg; Code CED 15 01 01; Masse de l'élément 1 kg; Volume 0.001333 m3
