# Équipement parcours santé séniors, type vélo

- Propriété du fichier: CYPE Ingenieros S.A.
- Format: FIEBDC-3/2016
- Logiciel: Générateur de prix de la construction. CYPE Ingenieros, S.A.
- Date: 20/06/2024
- Zone géographique: Maroc
- Devise: MAD
- Coûts indirects: 3 %
- Frais généraux: 13 %
- Bénéfice: 6 %
- TVA: 20 %

## M Mobilier urbain

### MB Parcours santé

#### MBM Pour les adultes

**MBM010** U Équipement parcours santé séniors, type vélo.
Équipement parcours santé, type vélo, pour un utilisateur, de tube en acier galvanisé peint avec de la peinture au polyester, de 119x48x123 cm. Mise en place: avec des chevilles chimiques, sur une surface de base.
Critère d'évaluation économique: Le prix ne comprend pas la surface base.
Inclut: Implantation. Fixation de l'équipement parcours santé.
Critère pour le métré: Nombre d'unités prévues, selon documentation graphique du Projet.
Critère pour le mémoire: On mesurera le nombre d'unités réellement exécutées selon les spécifications du Projet.

| Code | U | Désignation | Quantité | Prix | Montant |
|---|---|---|---|---|---|
| mt50spl105b | U | Fixation composée d'une cheville chimique, d'une rondelle et d'une vis en acier. (matériau) | 4 | 53.96 | 215.840 |
| mt52jbs070a | U | Équipement parcours santé, type vélo, pour un utilisateur, constitué de poteau de tube en acier galvanisé peint avec de la peinture au polyester, structure support tubulaire, pédales, poignées ergonomiques et siège en polyéthylène, roulements étanches, transmission de puissance via un axe multi nervuré et vis d'acier inoxydable, de 119x48x123 cm, avec zone d sécurité de 12 m²; pour la réalisation d'exercices cardiovasculaires du bas du corps. Selon NF EN 16630. (matériau) | 1 | 16386.99 | 16386.990 |
| mo041 | h | Compagnon professionnel III/CP2 VRD espaces publics. (main-d'œuvre) | 1.815 | 57.66 | 104.653 |
| mo087 | h | Ouvrier professionnel II/OP VRD espaces publics. (main-d'œuvre) | 1.815 | 51.29 | 93.091 |
| % | % | Frais de chantier des unités d'ouvrage | 2 % | 16800.574 | 336.011 |
|  |  | Coûts directs |  |  | 17136.585 |

## Ressources

**mt52jbs070a** U Équipement parcours santé
Données techniques: Coût énergétique 1689.602 MJ; Émission de CO2 129.783 kg
Déchets:
- emballage: re150101 Emballages en papier et en carton. (composant de déchet); quantité 1.584 kg; Code CED 15 01 01; Masse de l'élément 1 kg; Volume 0.001333 m3
