# Fontaine canine

- Propriété du fichier: CYPE Ingenieros S.A.
- Format: FIEBDC-3/2016
- Logiciel: Générateur de prix de la construction. CYPE Ingenieros, S.A.
- Date: 07/11/2024
- Zone géographique: Maroc
- Devise: MAD
- Coûts indirects: 3 %
- Frais généraux: 13 %
- Bénéfice: 6 %
- TVA: 20 %

## M Mobilier urbain

### MC Aménagements canins

#### MCE Équipements divers

**MCE020** U Fontaine canine.
Fontaine canine en acier inoxydable AISI 304, avec récipient de 1 l de capacité et système de vidange manuelle à l'aide d'un bouchon avec manche, fixée à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52moc080 | U | Fontaine canine en acier inoxydable AISI 304, avec récipient de 1 l de capacité et système de vidange manuelle à l'aide d'un bouchon avec manche, y compris vis et plaque d'ancrage pour fixer au revêtement de sol. (matériau) | 1 | 14625.08 | 14625.080 |
| mt10hmf040aaed | m³ | Béton non armé prêt à l'emploi BCN: CPJ-CEM II/A 32,5 - TP - B 20 - 15/25 - E: 1 - NA - P 18-305. (matériau) | 0.25 | 784.52 | 196.130 |
| mo041 | h | Compagnon professionnel III/CP2 VRD espaces publics. (main-d'œuvre) | 0.121 | 57.66 | 6.977 |
| mo087 | h | Ouvrier professionnel II/OP VRD espaces publics. (main-d'œuvre) | 0.121 | 51.29 | 6.206 |
| % | % | Frais de chantier des unités d'ouvrage | 2 % | 14834.393 | 296.688 |
|  |  | Coûts directs |  |  | 15131.081 |

Déchets:
- pose: mt10hmf040aaed Béton non armé prêt à l'emploi BCN: CPJ-CEM II/A 32,5 - TP - B 20 - 15/25 - E: 1 - NA - P 18-305; facteur de déchet 0.0016

## Ressources

**mt10hmf040aaed** m³ Béton non armé prêt à l'emploi BCN: CPJ-CEM II/A 32,5 - TP - B 20 - 15/25 - E: 1 - NA - P 18-305
Données techniques: Coût énergétique 1840.000 MJ; Émission de CO2 230.000 kg; Code CED 17 01 01; Masse de l'élément 2300 kg; Volume 1.533333 m3
