# Lampadaire avec mât métallique

- Propriété du fichier: CYPE Ingenieros S.A.
- Format: FIEBDC-3/2016
- Logiciel: Générateur de prix de la construction. CYPE Ingenieros, S.A.
- Date: 20/06/2024
- Zone géographique: Maroc
- Devise: MAD
- Coûts indirects: 3 %
- Frais généraux: 13 %
- Bénéfice: 6 %
- TVA: 20 %

## M Mobilier urbain

### ME Éclairage public

#### MEF Lampadaires

**MEF020** U Lampadaire avec mât métallique.
Lampadaire, modèle Rama Garden "SANTA & COLE", de 5200 mm de hauteur, composé de mât cylindrique en aluminium anodisé, de 114 mm de diamètre et 1 luminaire simple en polycarbonate, de 50 W de puissance maximum, de 900x190x95 mm, avec optique à haut rendement de technologie led et 48 DEL de 1 W, classe de protection I, degré de protection IP66. Comprend le dé de fondation réalisé en béton massif BCN: CPJ-CEM II/A 32,5 - P - B 20 - 15/25 - E: 1 - NA - P 18-305, les accessoires et les éléments d'ancrage. Totalement monté, connecté et testé.
Critère d'évaluation économique: Le prix ne comprend pas l'excavation.
Inclut: Réalisation de la fondation en béton massif. Préparation de la surface d'appui. Fixation de la colonne. Pose d'un luminaire simple. Connexion. Nettoyage de l'élément.
Critère pour le métré: Nombre d'unités prévues, selon documentation graphique du Projet.
Critère pour le mémoire: On mesurera le nombre d'unités réellement exécutées selon les spécifications du Projet.

| Code | U | Désignation | Quantité | Prix | Montant |
|---|---|---|---|---|---|
| mt10hmf040aaeg | m³ | Béton non armé prêt à l'emploi BCN: CPJ-CEM II/A 32,5 - P - B 20 - 15/25 - E: 1 - NA - P 18-305. (matériau) | 0.254 | 726.7 | 184.582 |
| mt34syc017mc | U | Lampadaire, modèle Rama Garden "SANTA & COLE", de 5200 mm de hauteur, composé de mât cylindrique en aluminium anodisé, de 114 mm de diamètre et 1 luminaire simple en polycarbonate, de 50 W de puissance maximum, de 900x190x95 mm, avec optique à haut rendement de technologie led et 48 DEL de 1 W, classe de protection I, degré de protection IP66, y compris la plaque base et les boulons d'ancrage. (matériau) | 1 | 33133.16 | 33133.160 |
| mq07gte010a | h | Grue autopropulsée à bras télescopique avec une capacité d'élévation de 12 t et 20 m de hauteur maximale de travail. (matériel) | 0.22 | 488.5 | 107.470 |
| mq07cce010a | h | Camion avec nacelle élévatrice à bras articulé de 16 m de hauteur maximale de travail et 260 kg de charge maximale. (matériel) | 0.22 | 189.22 | 41.628 |
| mo020 | h | Compagnon professionnel III/CP2 construction. (main-d'œuvre) | 0.363 | 57.66 | 20.931 |
| mo113 | h | Ouvrier d'exécution I/OE1 construction. (main-d'œuvre) | 0.242 | 48.31 | 11.691 |
| mo003 | h | Compagnon professionnel III/CP2 électricien. (main-d'œuvre) | 0.605 | 59.53 | 36.016 |
| mo102 | h | Ouvrier professionnel II/OP électricien. (main-d'œuvre) | 0.605 | 51.22 | 30.988 |
| % | % | Frais de chantier des unités d'ouvrage | 2 % | 33566.466 | 671.329 |
|  |  | Coûts directs |  |  | 34237.795 |

Déchets:
- pose: mt10hmf040aaeg Béton non armé prêt à l'emploi BCN: CPJ-CEM II/A 32,5 - P - B 20 - 15/25 - E: 1 - NA - P 18-305; facteur de déchet 0.0016

## Ressources

**mt10hmf040aaeg** m³ Béton non armé prêt à l'emploi BCN: CPJ-CEM II/A 32,5 - P - B 20 - 15/25 - E: 1 - NA - P 18-305
Données techniques: Coût énergétique 1840.000 MJ; Émission de CO2 230.000 kg; Code CED 17 01 01; Masse de l'élément 2300 kg; Volume 1.533333 m3

**mt34syc017mc** U Lampadaire, modèle Rama Garden "SANTA & COLE"
Données techniques: Coût énergétique 3229.517 MJ; Émission de CO2 237.146 kg
Déchets:
- emballage: re150101 Emballages en papier et en carton. (composant de déchet); quantité 0.35 kg; Code CED 15 01 01; Masse de l'élément 1 kg; Volume 0.001333 m3
