# Jardinière en bois

- Propriété du fichier: CYPE Ingenieros S.A.
- Format: FIEBDC-3/2016
- Logiciel: Générateur de prix de la construction. CYPE Ingenieros, S.A.
- Date: 07/11/2024
- Zone géographique: Maroc
- Devise: MAD
- Coûts indirects: 3 %
- Frais généraux: 13 %
- Bénéfice: 6 %
- TVA: 20 %

## M Mobilier urbain

### MF Fleurissement

#### MFB Jardinières

**MFB030** U Jardinière en bois.
Jardinière rectangulaire en bois de pin, de 100x50x45 cm.
Inclut: Mise en place de la jardinière. Suppression et nettoyage du matériau excédant.
Critère pour le métré: Nombre d'unités prévues, selon documentation graphique du Projet.
Critère pour le mémoire: On mesurera le nombre d'unités réellement exécutées selon les spécifications du Projet.

| Code | U | Désignation | Quantité | Prix | Montant |
|---|---|---|---|---|---|
| mt52mug230j | U | Jardinière rectangulaire en bois de pin, de 100x50x45 cm, y compris bac intérieur en tôle de zinc. (matériau) | 1 | 3157.22 | 3157.220 |
| mo041 | h | Compagnon professionnel III/CP2 VRD espaces publics. (main-d'œuvre) | 0.242 | 57.66 | 13.954 |
| mo087 | h | Ouvrier professionnel II/OP VRD espaces publics. (main-d'œuvre) | 0.484 | 51.29 | 24.824 |
| % | % | Frais de chantier des unités d'ouvrage | 2 % | 3195.998 | 63.920 |
|  |  | Coûts directs |  |  | 3259.918 |

## Ressources

**mt52mug230j** U Jardinière rectangulaire en bois de pin, de 100x50x45 cm, y compris bac intérieur en tôle de zinc
Données techniques: Coût énergétique 3625.251 MJ; Émission de CO2 99.430 kg
Déchets:
- emballage: re150101 Emballages en papier et en carton. (composant de déchet); quantité 1.337 kg; Code CED 15 01 01; Masse de l'élément 1 kg; Volume 0.001333 m3
