# Jardinière en acier

- Propriété du fichier: CYPE Ingenieros S.A.
- Format: FIEBDC-3/2016
- Logiciel: Générateur de prix de la construction. CYPE Ingenieros, S.A.
- Date: 07/11/2024
- Zone géographique: Maroc
- Devise: MAD
- Coûts indirects: 3 %
- Frais généraux: 13 %
- Bénéfice: 6 %
- TVA: 20 %

## M Mobilier urbain

### MF Fleurissement

#### MFB Jardinières

**MFB060** U Jardinière en acier.
Jardinière prismatique en acier, de 140x70x35 cm et capacité 300 litres, avec impression époxy et peinture au polyester.
Inclut: Mise en place de la jardinière. Suppression et nettoyage du matériau excédant.
Critère pour le métré: Nombre d'unités prévues, selon documentation graphique du Projet.
Critère pour le mémoire: On mesurera le nombre d'unités réellement exécutées selon les spécifications du Projet.

| Code | U | Désignation | Quantité | Prix | Montant |
|---|---|---|---|---|---|
| mt52mug250bb | U | Jardinière prismatique en acier, de 140x70x35 cm et capacité 300 litres, avec impression époxy et peinture au polyester. (matériau) | 1 | 14028.7 | 14028.700 |
| mq04cag010a | h | Camion grue jusqu'à 6 t de charge maximale. (matériel) | 0.352 | 493.52 | 173.719 |
| mo041 | h | Compagnon professionnel III/CP2 VRD espaces publics. (main-d'œuvre) | 0.387 | 57.66 | 22.314 |
| mo087 | h | Ouvrier professionnel II/OP VRD espaces publics. (main-d'œuvre) | 0.641 | 51.29 | 32.877 |
| % | % | Frais de chantier des unités d'ouvrage | 2 % | 14257.610 | 285.152 |
|  |  | Coûts directs |  |  | 14542.762 |

## Ressources

**mt52mug250bb** U Jardinière prismatique en acier, de 140x70x35 cm et capacité 300 litres, avec impression époxy et peinture au polyester
Données techniques: Coût énergétique 2907.196 MJ; Émission de CO2 180.320 kg
Déchets:
- emballage: re150101 Emballages en papier et en carton. (composant de déchet); quantité 1.562 kg; Code CED 15 01 01; Masse de l'élément 1 kg; Volume 0.001333 m3
