# Système provisoire de protection d'une trémie d'escalier en construction, avec garde-corps

- Propriété du fichier: CYPE Ingenieros S.A.
- Format: FIEBDC-3/2016
- Logiciel: Générateur de prix de la construction. CYPE Ingenieros, S.A.
- Date: 20/06/2024
- Zone géographique: Maroc
- Devise: MAD
- Coûts indirects: 3 %
- Frais généraux: 13 %
- Bénéfice: 6 %
- TVA: 20 %

## S Sécurité et santé

### SC Équipements de protection collective

#### SCE Protection des escaliers

**SCE010** m Système provisoire de protection d'une trémie d'escalier en construction, avec garde-corps.
Système provisoire de protection d'une trémie d'escalier en construction de 1 m de hauteur, constitué: d'une lisse haute de tube en acier de 25 mm de diamètre et 2500 mm de longueur, amortissable en 150 utilisations; d'une lisse intermédiaire de tube en acier de 25 mm de diamètre et 2500 mm de longueur, amortissable en 150 utilisations; d'une plinthe de petite planche en bois de pin de 15x5,2 cm, amortissable en 4 utilisations et potelets de type pince-dalles de sécurité fabriqués en acier de première qualité peint au four en époxy-polyester, de 35x35 mm et 1500 mm de longueur, espacés au plus de 2 m et fixés au plancher pour serrage.
Critère pour le métré: Longueur mesurée selon Plan général de coordination en matière de sécurité et de protection de la santé.
Critère pour le mémoire: La longueur mesurée sera celle réellement montée selon spécifications d'Étude ou d'Étude Basique de Sécurité et Santé.

| Code | U | Désignation | Quantité | Prix | Montant |
|---|---|---|---|---|---|
| mt50spb030g | U | Potelet de type pince-dalles de sécurité fabriqué en acier de première qualité peint au four en époxy-polyester, de 35x35 mm et 1500 mm de longueur, avec serrage vers le haut. (matériau) | 0.035 | 228.03 | 7.981 |
| mt50spb050a | U | Lisse pour potelet matrice, en tube d'acier peint au four en époxy-polyester, de 25 mm de diamètre et 2500 mm de longueur. (matériau) | 0.005 | 65.28 | 0.326 |
| mt50spa050g | m³ | Petite planche en bois de pin, dimensions 15x5,2 cm. (matériau) | 0.002 | 4020.4 | 8.041 |
| mo119 | h | Compagnon professionnel III/CP2 Sécurité et Santé. (main-d'œuvre) | 0.182 | 57.66 | 10.494 |
| mo120 | h | Ouvrier Sécurité et Santé. (main-d'œuvre) | 0.182 | 48.31 | 8.792 |
| % | % | Frais de chantier des unités d'ouvrage | 2 % | 35.634 | 0.713 |
|  |  | Coûts directs |  |  | 36.347 |

Déchets:
- pose: mt50spb030g; facteur de déchet 1
- pose: mt50spb050a; facteur de déchet 1
- pose: mt50spa050g Petite planche en bois de pin, dimensions 15x5,2 cm; facteur de déchet 1

## Ressources

**mt50spb030g** U Potelet de type pince-dalles de sécurité fabriqué en acier de première qualité peint au four en époxy-polyester
Données techniques: Coût énergétique 50.133 MJ; Émission de CO2 2.601 kg; Code CED 17 04 05; Masse de l'élément 5.1 kg; Volume 0.002429 m3

**mt50spb050a** U Lisse pour potelet matrice
Données techniques: Coût énergétique 22.904 MJ; Émission de CO2 1.188 kg; Code CED 17 04 05; Masse de l'élément 2.33 kg; Volume 0.00111 m3

**mt50spa050g** m³ Petite planche en bois de pin, dimensions 15x5,2 cm
Données techniques: Coût énergétique 78108.000 MJ; Émission de CO2 -1069.500 kg; Code CED 17 02 01; Masse de l'élément 575 kg; Volume 0.522727 m3
