# Système S de filet de sécurité placé horizontalement dans des structures préfabriquées et métalliques

- Propriété du fichier: CYPE Ingenieros S.A.
- Format: FIEBDC-3/2016
- Logiciel: Générateur de prix de la construction. CYPE Ingenieros, S.A.
- Date: 20/06/2024
- Zone géographique: Maroc
- Devise: MAD
- Coûts indirects: 3 %
- Frais généraux: 13 %
- Bénéfice: 6 %
- TVA: 20 %

## S Sécurité et santé

### SC Équipements de protection collective

#### SCI Protection pendant l'exécution des planchers

**SCI030** m² Système S de filet de sécurité placé horizontalement dans des structures préfabriquées et métalliques.
Système S de filet de sécurité fixe, placé horizontalement dans des structures préfabriquées en béton et dans des structures métalliques, constitué d'un filet de sécurité NF EN 1263-1 S A2 M100 D M, de polypropylène de haute ténacité, noué, de couleur orange, pour couvrir les vides horizontaux de surface comprise entre 35 et 250 m². Comprend corde de liaison en polypropylène, pour unir les filets et la corde d'attache en polypropylène, pour attacher la corde périmétrique des filets à un support adéquat.
Critère pour le métré: Surface mesurée selon Plan général de coordination en matière de sécurité et de protection de la santé.
Critère pour le mémoire: La surface mesurée sera celle réellement montée selon spécifications d'Étude ou d'Étude Basique de Sécurité et Santé.

| Code | U | Désignation | Quantité | Prix | Montant |
|---|---|---|---|---|---|
| mt50sph010ed | m² | Filet de sécurité NF EN 1263-1 S A2 M100 D M, de polypropylène de haute ténacité, noué, de couleur orange. Corde de filet de calibre 5,5 mm, avec traitement aux rayons UV. Énergie du filet A2 (entre 2,2 et 4,4 kJ). Configuration du filet en losange, avec ralingue en polypropylène de 16 mm de diamètre. (matériau) | 1.454 | 26.44 | 38.444 |
| mt50spr180b | m | Corde d'attache NF EN 1263-1 Z en polypropylène de haute ténacité, avec traitement aux rayons UV, D=12 mm et charge de rupture supérieure à 20 kN. (matériau) | 4.06 | 3.43 | 13.926 |
| mt50spr170b | m | Corde de liaison NF EN 1263-1 O en polypropylène de haute ténacité, avec traitement aux rayons UV, D=8 mm et charge de rupture supérieure à 7,5 kN. (matériau) | 0.302 | 1.98 | 0.598 |
| mq07ple010ff | U | Location par jour de plateforme élévatrice à ciseaux, moteur diesel, de 15 m de hauteur maximale de travail, y compris la maintenance et l'assurance de responsabilité civile. (matériel) | 0.011 | 1148.62 | 12.635 |
| mq07ple020ff | U | Transport au site et retrait de plateforme élévatrice à ciseaux, moteur diesel, de 15 m de hauteur maximale de travail. (matériel) | 0.001 | 1142.91 | 1.143 |
| mo119 | h | Compagnon professionnel III/CP2 Sécurité et Santé. (main-d'œuvre) | 0.242 | 57.66 | 13.954 |
| mo120 | h | Ouvrier Sécurité et Santé. (main-d'œuvre) | 0.242 | 48.31 | 11.691 |
| % | % | Frais de chantier des unités d'ouvrage | 2 % | 92.391 | 1.848 |
|  |  | Coûts directs |  |  | 94.239 |

Déchets:
- pose: mt50sph010ed; facteur de déchet 1

## Ressources

**mt50sph010ed** m² Filet de sécurité NF EN 1263-1 S A2 M100 D M
Données techniques: Coût énergétique 27.456 MJ; Émission de CO2 0.920 kg; Code CED 17 02 03; Masse de l'élément 0.26 kg; Volume 0.000433 m3
Déchets:
- emballage: re170203 Plastique. (composant de déchet); quantité 0.034 kg; Code CED 17 02 03; Masse de l'élément 1 kg; Volume 0.001667 m3
