# Revêtement avec des pièces irrégulières de pierre naturelle

- Propriété du fichier: CYPE Ingenieros S.A.
- Format: FIEBDC-3/2016
- Logiciel: Générateur de prix de la construction. CYPE Ingenieros, S.A.
- Date: 20/06/2024
- Zone géographique: Maroc
- Devise: MAD
- Coûts indirects: 3 %
- Frais généraux: 13 %
- Bénéfice: 6 %
- TVA: 20 %

## V Voiries

### VP Revêtement de sols extérieurs

#### VPA Pavés et dalles

**VPA070** m² Revêtement avec des pièces irrégulières de pierre naturelle.
Revêtement avec pièces irrégulières en quartzite, d'entre 3 et 4 cm d'épaisseur, finition naturelle, posé avec du mortier de ciment blanc BL-II/A-L 42,5 R M-10 et jointoyé avec le même matériau. Comprend la préparation préalable des pierres, les coupes, les arrêts des bords, la réalisation des rencontres avec d'autres matériaux, les joints et le nettoyage final.
Inclut: Préparation de la surface support. Préparation des pièces. Mise en place des pièces. Jointoiement. Nettoyage.
Critère pour le métré: Surface mesurée en projection horizontale, selon documentation graphique du Projet.
Critère pour le mémoire: On mesurera, en projection horizontale, la surface réellement exécutée selon les spécifications du Projet.

| Code | U | Désignation | Quantité | Prix | Montant |
|---|---|---|---|---|---|
| mt19cir010f | m² | Pièces irrégulières en quartzite, d'entre 3 et 4 cm d'épaisseur, finition naturelle. (matériau) | 1.05 | 344.05 | 361.253 |
| mt09mob010b | m³ | Mortier de ciment blanc BL-II/A-L 42,5 R, type M-10, confectionné sur site avec 380 kg/m³ de ciment et une proportion en volume 1/4. (matériau) | 0.03 | 1276.8 | 38.304 |
| mt08aaa010a | m³ | Eau. (matériau) | 0.02 | 18.18 | 0.364 |
| mo022 | h | Compagnon professionnel III/CP2 poseur de pierre naturelle. (main-d'œuvre) | 0.605 | 57.66 | 34.884 |
| mo060 | h | Ouvrier professionnel II/OP poseur de pierre naturelle. (main-d'œuvre) | 0.605 | 51.29 | 31.030 |
| mo113 | h | Ouvrier d'exécution I/OE1 construction. (main-d'œuvre) | 0.121 | 48.31 | 5.846 |
| % | % | Frais de chantier des unités d'ouvrage | 2 % | 471.681 | 9.434 |
|  |  | Coûts directs |  |  | 481.115 |

Déchets:
- pose: mt19cir010f Pièces irrégulières en quartzite, d'entre 3 et 4 cm d'épaisseur, finition naturelle; facteur de déchet 0.0385
- pose: mt09mob010b; facteur de déchet 0.0044387

## Ressources

**mt19cir010f** m² Pièces irrégulières en quartzite, d'entre 3 et 4 cm d'épaisseur, finition naturelle
Données techniques: Coût énergétique 212.054 MJ; Émission de CO2 7.459 kg; Code CED 01 04 13; Masse de l'élément 92.75 kg; Volume 0.061833 m3
Déchets:
- emballage: re170201 Bois. (composant de déchet); quantité 0.031 kg; Code CED 17 02 01; Masse de l'élément 1 kg; Volume 0.000909 m3
- emballage: re170203 Plastique. (composant de déchet); quantité 0.02 kg; Code CED 17 02 03; Masse de l'élément 1 kg; Volume 0.001667 m3

**mt09mob010b** m³ Mortier de ciment blanc BL-II/A-L 42,5 R
Données techniques: Coût énergétique 3724.000 MJ; Émission de CO2 323.000 kg; Code CED 17 01 01; Masse de l'élément 1900 kg; Volume 1.266667 m3

**mt08aaa010a** m³ Eau
Données techniques: Coût énergétique 60.000 MJ; Émission de CO2 30.000 kg
