# Entourage d'arbre d'infiltration

- Propriété du fichier: CYPE Ingenieros S.A.
- Format: FIEBDC-3/2016
- Logiciel: Générateur de prix de la construction. CYPE Ingenieros, S.A.
- Date: 20/06/2024
- Zone géographique: Maroc
- Devise: MAD
- Coûts indirects: 3 %
- Frais généraux: 13 %
- Bénéfice: 6 %
- TVA: 20 %

## V Voiries

### VP Revêtement de sols extérieurs

#### VPD Drainants

**VPD030** m² Entourage d'arbre d'infiltration.
Entourage d'arbre d'infiltration constitué de géotextile en polypropylène, (200 g/m²), grille alvéolaire en polyéthylène haute densité stable aux rayons UV, de 73x73x7 cm, couleur verte et remplissage des cellules avec grave filtrante sans classification.
Critère d'évaluation économique: Le prix ne comprend ni la base support ni le revêtement drainant.
Inclut: Implantation. Mise en place du géotextile. Disposition des grilles alvéolaires. Extension du matériau de drainage en une couche de grosseur uniforme.
Critère pour le métré: Surface mesurée selon documentation graphique du Projet.
Critère pour le mémoire: On mesurera la surface réellement exécutée selon les spécifications du Projet.

| Code | U | Désignation | Quantité | Prix | Montant |
|---|---|---|---|---|---|
| mt01ard030b | t | Grave filtrante sans classification. (matériau) | 0.147 | 205.02 | 30.138 |
| mt18rad020a | m² | Grille alvéolaire en polyéthylène haute densité stable aux rayons UV, de 73x73x7 cm, couleur verte, pour réalisation de surfaces accessible avec pelouse ou graviers. (matériau) | 1 | 92.93 | 92.930 |
| mt14gso030ceod | m² | Géotextile non tissé synthétique, thermosoudé, en polypropylène, avec une résistance à la traction longitudinale de 13 kN/m, une résistance à la traction transversale de 15 kN/m, une ouverture de cône à l'essai de perforation dynamique selon NF EN ISO 13433 inférieure à 25 mm, résistance CBR au poinçonnement 0,6 kN et une masse surfacique de 200 g/m², selon NF EN 13252. (matériau) | 1 | 23.6 | 23.600 |
| mo087 | h | Ouvrier professionnel II/OP VRD espaces publics. (main-d'œuvre) | 0.303 | 51.29 | 15.541 |
| % | % | Frais de chantier des unités d'ouvrage | 2 % | 162.209 | 3.244 |
|  |  | Coûts directs |  |  | 165.453 |

Déchets:
- pose: mt01ard030b Grave filtrante sans classification; facteur de déchet 0.00474561
- pose: mt14gso030ceod; facteur de déchet 0.07

## Ressources

**mt01ard030b** t Grave filtrante sans classification
Données techniques: Coût énergétique 75.000 MJ; Émission de CO2 4.000 kg; Code CED 01 04 08; Masse de l'élément 1000 kg; Volume 0.666667 m3

**mt14gso030ceod** m² Géotextile non tissé synthétique
Données techniques: Coût énergétique 25.789 MJ; Émission de CO2 0.863 kg; Code CED 17 06 04; Masse de l'élément 0.2 kg; Volume 0.000333 m3
Déchets:
- emballage: re170203 Plastique. (composant de déchet); quantité 0.024 kg; Code CED 17 02 03; Masse de l'élément 1 kg; Volume 0.001667 m3
