# Marquage de flèches et inscriptions sur pistes cyclables

- Propriété du fichier: CYPE Ingenieros S.A.
- Format: FIEBDC-3/2016
- Logiciel: Générateur de prix de la construction. CYPE Ingenieros, S.A.
- Date: 20/06/2024
- Zone géographique: Maroc
- Devise: MAD
- Coûts indirects: 3 %
- Frais généraux: 13 %
- Bénéfice: 6 %
- TVA: 20 %

## V Voiries

### VS Signalisation routière

#### VSH Signalisation horizontale

**VSH110** m² Marquage de flèches et inscriptions sur pistes cyclables.
Application mécanique avec un appareil de traçage manuel de peinture plastique pour extérieur, à base de résines acryliques, couleur blanche, finition satiné, texture lisse, pour marquage de flèches et inscriptions sur pistes cyclables. Comprend les microsphères de verre, pour obtenir effet rétro-réfléchissant à sec.
Inclut: Balayage avec une balayeuse mécanique. Prémarquage. Application mécanique du mélange avec un appareil de traçage manuel.
Critère pour le métré: Surface mesurée selon documentation graphique du Projet.
Critère pour le mémoire: On mesurera la surface réellement fraisée selon les spécifications du Projet.

| Code | U | Désignation | Quantité | Prix | Montant |
|---|---|---|---|---|---|
| mt27mvp010e | l | Peinture plastique pour extérieur, à base de résines acryliques, couleur blanche, finition satiné, texture lisse (matériau) | 0.285 | 185.11 | 52.756 |
| mt27mvh100a | kg | Microsphères de verre. (matériau) | 0.19 | 17.54 | 3.333 |
| mq11bar010 | h | Balayeuse remorquée avec moteur auxiliaire. (matériel) | 0.001 | 593.44 | 0.593 |
| mq08war010a | h | Machine manuelle, pour peinture de marques routières sur la chaussée. (matériel) | 0.006 | 299.07 | 1.794 |
| mo041 | h | Compagnon professionnel III/CP2 VRD espaces publics. (main-d'œuvre) | 0.042 | 57.66 | 2.422 |
| mo087 | h | Ouvrier professionnel II/OP VRD espaces publics. (main-d'œuvre) | 0.085 | 51.29 | 4.360 |
| % | % | Frais de chantier des unités d'ouvrage | 2 % | 65.258 | 1.305 |
|  |  | Coûts directs |  |  | 66.563 |

Déchets:
- pose: mt27mvp010e Peinture plastique pour extérieur, à base de résines acryliques, couleur blanche, finition satiné, texture lisse; facteur de déchet 0.0275
- pose: mt27mvh100a Microsphères de verre; facteur de déchet 0.011

## Ressources

**mt27mvp010e** l Peinture plastique pour extérieur, à base de résines acryliques, couleur blanche, finition satiné, texture lisse
Données techniques: Coût énergétique 31.337 MJ; Émission de CO2 1.599 kg; Code CED 08 01 11; Masse de l'élément 1.7 kg; Volume 0.001889 m3
Déchets:
- emballage: re170203 Plastique. (composant de déchet); quantité 0.032 kg; Code CED 17 02 03; Masse de l'élément 1 kg; Volume 0.001667 m3

**mt27mvh100a** kg Microsphères de verre
Données techniques: Coût énergétique 14.960 MJ; Émission de CO2 1.120 kg; Code CED 17 02 02; Masse de l'élément 1 kg; Volume 0.001 m3
