# Panneau routier vertical

- Propriété du fichier: CYPE Ingenieros S.A.
- Format: FIEBDC-3/2016
- Logiciel: Générateur de prix de la construction. CYPE Ingenieros, S.A.
- Date: 07/11/2024
- Zone géographique: Maroc
- Devise: MAD
- Coûts indirects: 3 %
- Frais généraux: 13 %
- Bénéfice: 6 %
- TVA: 20 %

## V Voiries

### VS Signalisation routière

#### VSV Signalisation verticale

**VSV050** U Panneau routier vertical.
Fourniture et mise en place sur le support de signalisation verticale routière en acier galvanisé, triangulaire, de 90 cm de côté, avec rétro-réfléchissement classe 3 (D.G.). Comprend les accessoires, la visserie et les éléments d'ancrage.
Inclut: Montage.
Critère pour le métré: Nombre d'unités prévues, selon documentation graphique du Projet.
Critère pour le mémoire: On mesurera le nombre d'unités réellement fournies selon les spécifications du Projet.

| Code | U | Désignation | Quantité | Prix | Montant |
|---|---|---|---|---|---|
| mt53spc020c | U | Signalisation verticale routière en acier galvanisé, triangulaire, de 90 cm de côté, avec rétro-réfléchissement classe 3 (D.G.), selon NF EN 12899-1, y compris accessoires, visserie et éléments d'ancrage. (matériau) | 1 | 1151.64 | 1151.640 |
| mq07cce010a | h | Camion avec nacelle élévatrice à bras articulé de 16 m de hauteur maximale de travail et 260 kg de charge maximale. (matériel) | 0.187 | 494.56 | 92.483 |
| mo041 | h | Compagnon professionnel III/CP2 VRD espaces publics. (main-d'œuvre) | 0.206 | 57.66 | 11.878 |
| mo087 | h | Ouvrier professionnel II/OP VRD espaces publics. (main-d'œuvre) | 0.206 | 51.29 | 10.566 |
| % | % | Frais de chantier des unités d'ouvrage | 2 % | 1266.567 | 25.331 |
|  |  | Coûts directs |  |  | 1291.898 |

Déchets:
- pose: mt53spc020c; facteur de déchet 0.0053

## Ressources

**mt53spc020c** U Signalisation verticale routière en acier galvanisé
Données techniques: Coût énergétique 156.985 MJ; Émission de CO2 15.808 kg; Code CED 17 04 05; Masse de l'élément 6.1 kg; Volume 0.002905 m3
Déchets:
- emballage: re170203 Plastique. (composant de déchet); quantité 0.04 kg; Code CED 17 02 03; Masse de l'élément 1 kg; Volume 0.001667 m3
