# Caniveau préfabriqué

- Propriété du fichier: CYPE Ingenieros S.A.
- Format: FIEBDC-3/2016
- Logiciel: Générateur de prix de la construction. CYPE Ingenieros, S.A.
- Date: 17/09/2024
- Zone géographique: Maroc
- Devise: MAD
- Coûts indirects: 3 %
- Frais généraux: 13 %
- Bénéfice: 6 %
- TVA: 20 %

## X Réseaux divers

### XA Évacuation de l'eau

#### XAN Caniveaux

**XAN050** m Caniveau préfabriqué.
Formation d'un caniveau constitué de pièces préfabriquées en béton de section trapézoïdale, de 30/20x22x100 cm, unies par joint emboîtée, placées sur un dallage en béton massif BCN: CPJ-CEM II/A 32,5 - P - B 20 - 15/25 - E: 1 - NA - P 18-305 de 15 cm d'épaisseur, posées avec du mortier de ciment, confectionné sur chantier, dosage 1:6. Comprend la préparation de la surface d'appui du béton et la jonction des pièces avec du lait de ciment. Ne comprend pas la préparation de la couche de base existante.
Inclut: Préparation et nettoyage de la surface support. Réalisation du dallage. Implantation et tracé du caniveau. Montage des pièces préfabriquées. Scellement des joints aux unions entre pièces.
Critère pour le métré: Longueur mesurée en projection horizontale, selon documentation graphique du Projet.
Critère pour le mémoire: On mesurera, en projection horizontale, la longueur réellement exécutée selon les spécifications du Projet.

| Code | U | Désignation | Quantité | Prix | Montant |
|---|---|---|---|---|---|
| mt10hmf040aaeg | m³ | Béton non armé prêt à l'emploi BCN: CPJ-CEM II/A 32,5 - P - B 20 - 15/25 - E: 1 - NA - P 18-305. (matériau) | 0.045 | 726.7 | 32.702 |
| mt11cun010a | U | Caniveau préfabriqué en béton de section trapézoïdale, pour la récupération des eaux, de 30/20x22x100 cm, avec jonction par emboîtement. (matériau) | 1 | 167.78 | 167.780 |
| mt08aaa010a | m³ | Eau. (matériau) | 0.006 | 18.18 | 0.109 |
| mt01arg005a | t | Sable de carrière, pour mortier confectionné sur le chantier. (matériau) | 0.008 | 194.84 | 1.559 |
| mt08cem000a | kg | Ciment gris en sacs. (matériau) | 1.25 | 1.32 | 1.650 |
| mt09lec020a | m³ | Lait de ciment CEM II/B-P 32,5 N 1/2. (matériau) | 0.001 | 1583.73 | 1.584 |
| mq02rod010d | h | Plaque vibrante à guidage manuel, de 300 kg, largeur de travail 70 cm, réversible. (matériel) | 0.088 | 63.7 | 5.606 |
| mq01exc010a | h | Pelleteuse à chenilles, de 85 kW. (matériel) | 0.055 | 488.5 | 26.868 |
| mq04cag010a | h | Camion grue jusqu'à 6 t de charge maximale. (matériel) | 0.011 | 492.97 | 5.423 |
| mq06hor010 | h | Bétonnière électrique avec une capacité de gâchage de 160 l. (matériel) | 0.006 | 30.7 | 0.184 |
| mo041 | h | Compagnon professionnel III/CP2 VRD espaces publics. (main-d'œuvre) | 0.233 | 57.66 | 13.435 |
| mo087 | h | Ouvrier professionnel II/OP VRD espaces publics. (main-d'œuvre) | 0.281 | 51.29 | 14.412 |
| % | % | Frais de chantier des unités d'ouvrage | 2 % | 271.312 | 5.426 |
|  |  | Coûts directs |  |  | 276.738 |

Déchets:
- pose: mt10hmf040aaeg Béton non armé prêt à l'emploi BCN: CPJ-CEM II/A 32,5 - P - B 20 - 15/25 - E: 1 - NA - P 18-305; facteur de déchet 0.0016
- pose: mt11cun010a; facteur de déchet 0.0248
- pose: mt01arg005a Sable de carrière, pour mortier confectionné sur le chantier; facteur de déchet 0.00501329
- pose: mt08cem000a Ciment gris en sacs; facteur de déchet 0.00756
- pose: mt09lec020a Lait de ciment CEM II/B-P 32,5 N 1/2; facteur de déchet 0.0036

## Ressources

**mt10hmf040aaeg** m³ Béton non armé prêt à l'emploi BCN: CPJ-CEM II/A 32,5 - P - B 20 - 15/25 - E: 1 - NA - P 18-305
Données techniques: Coût énergétique 1840.000 MJ; Émission de CO2 230.000 kg; Code CED 17 01 01; Masse de l'élément 2300 kg; Volume 1.533333 m3

**mt11cun010a** U Caniveau préfabriqué en béton de section trapézoïdale
Données techniques: Coût énergétique 7.230 MJ; Émission de CO2 11.489 kg; Code CED 17 01 01; Masse de l'élément 75 kg; Volume 0.05 m3
Déchets:
- emballage: re170201 Bois. (composant de déchet); quantité 0.001 kg; Code CED 17 02 01; Masse de l'élément 1 kg; Volume 0.000909 m3
- emballage: re170203 Plastique. (composant de déchet); quantité 0.05 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt09lec020a** m³ Lait de ciment CEM II/B-P 32,5 N 1/2
Données techniques: Coût énergétique 3724.000 MJ; Émission de CO2 323.000 kg; Code CED 17 01 01; Masse de l'élément 1900 kg; Volume 1.266667 m3
