# Regard en béton massif, coulé "in situ"

- Propriété du fichier: CYPE Ingenieros S.A.
- Format: FIEBDC-3/2016
- Logiciel: Générateur de prix de la construction. CYPE Ingenieros, S.A.
- Date: 27/08/2025
- Zone géographique: Maroc
- Devise: MAD
- Coûts indirects: 3 %
- Frais généraux: 13 %
- Bénéfice: 6 %
- TVA: 20 %

## X Réseaux divers

### XA Évacuation de l'eau

#### XAR Regards

**XAR080** U Regard en béton massif, coulé "in situ".
Réalisation de regard siphoïde enterré, en béton massif, coulé "in situ" BCN: CPJ-CEM II/A 32,5 ES - TP - B 35 - 15/25 - E: 5b - NA - P 18-305, de dimensions intérieures 60x60x60 cm, sur dallage en béton massif de 15 cm d'épaisseur, avec siphon constitué d'un coude de 87°30' en PVC long, fermé supérieurement avec cadre et couvercle en fonte classe B-125 selon NF EN 124. Comprend le moule réutilisable en tôle métallique amortissable en 20 utilisations.
Critère d'évaluation économique: Le prix ne comprend ni l'excavation ni le remblai de l'arrière.
Inclut: Implantation. Coulage et compactage du béton pour la réalisation du dallage. Mise en place du moule réutilisable. Coulage et compactage du béton pour former le regard. Retrait du moule. Connexion des collecteurs au regard. Mise en place du coude en PVC. Mise en place du couvercle et des accessoires. Contrôle de son bon fonctionnement.
Critère pour le métré: Nombre d'unités prévues, selon documentation graphique du Projet.
Critère pour le mémoire: On mesurera le nombre d'unités réellement exécutées selon les spécifications du Projet.

| Code | U | Désignation | Quantité | Prix | Montant |
|---|---|---|---|---|---|
| mt10hmf040djnf | m³ | Béton non armé prêt à l'emploi BCN: CPJ-CEM II/A 32,5 ES - TP - B 35 - 15/25 - E: 5b - NA - P 18-305. (matériau) | 0.329 | 1137.8 | 374.336 |
| mt11ppl030a | U | Coude 87°30' en PVC lisse, D=125 mm. (matériau) | 1 | 100.99 | 100.990 |
| mt08epr030c | U | Moule réutilisable pour la réalisation de regards de section carrée de 60x60x60 cm, de tôle métallique, y compris accessoires de montage. (matériau) | 0.05 | 4474.35 | 223.718 |
| mt11tfa010c | U | Cadre et tampon en fonte, 60x60 cm, pour regard à tampon amovible, classe B-125 selon NF EN 124. (matériau) | 1 | 646.05 | 646.050 |
| mo041 | h | Compagnon professionnel III/CP2 VRD espaces publics. (main-d'œuvre) | 1.388 | 62.19 | 86.320 |
| mo087 | h | Ouvrier professionnel II/OP VRD espaces publics. (main-d'œuvre) | 0.996 | 55.31 | 55.089 |
| % | % | Frais de chantier des unités d'ouvrage | 2 % | 1486.503 | 29.730 |
|  |  | Coûts directs |  |  | 1516.233 |

Déchets:
- pose: mt10hmf040djnf Béton non armé prêt à l'emploi BCN: CPJ-CEM II/A 32,5 ES - TP - B 35 - 15/25 - E: 5b - NA - P 18-305; facteur de déchet 0.00139171
- pose: mt11ppl030a Coude 87°30' en PVC lisse, D=125 mm; facteur de déchet 0.0272386
- pose: mt08epr030c; facteur de déchet 1

## Ressources

**mt10hmf040djnf** m³ Béton non armé prêt à l'emploi BCN: CPJ-CEM II/A 32,5 ES - TP - B 35 - 15/25 - E: 5b - NA - P 18-305
Données techniques: Coût énergétique 2208.000 MJ; Émission de CO2 253.000 kg; Code CED 17 01 01; Masse de l'élément 2300 kg; Volume 1.533333 m3

**mt11ppl030a** U Coude 87°30' en PVC lisse, D=125 mm
Données techniques: Coût énergétique 67.835 MJ; Émission de CO2 3.397 kg; Code CED 17 02 03; Masse de l'élément 0.7 kg; Volume 0.001167 m3
Déchets:
- emballage: re150101 Emballages en papier et en carton. (composant de déchet); quantité 0.035 kg; Code CED 15 01 01; Masse de l'élément 1 kg; Volume 0.001333 m3

**mt08epr030c** U Moule réutilisable pour la réalisation de regards de section carrée de 60x60x60 cm
Données techniques: Coût énergétique 809.856 MJ; Émission de CO2 32.832 kg; Code CED 17 04 05; Masse de l'élément 57.6 kg; Volume 0.027429 m3

**mt11tfa010c** U Cadre et tampon en fonte, 60x60 cm, pour regard à tampon amovible, classe B-125 selon NF EN 124
Données techniques: Coût énergétique 969.239 MJ; Émission de CO2 60.461 kg
Déchets:
- emballage: re150101 Emballages en papier et en carton; quantité 0.072 kg
