# Accessoire mécanique pour tube en polyéthylène

- Propriété du fichier: CYPE Ingenieros S.A.
- Format: FIEBDC-3/2016
- Logiciel: Générateur de prix de la construction. CYPE Ingenieros, S.A.
- Date: 20/06/2024
- Zone géographique: Maroc
- Devise: MAD
- Coûts indirects: 3 %
- Frais généraux: 13 %
- Bénéfice: 6 %
- TVA: 20 %

## X Réseaux divers

### XD Distribution d'eau

#### XDP Eau potable

**XDP040** U Accessoire mécanique pour tube en polyéthylène.
Coude 90° en polypropylène, pour union à compression, de 20 mm de diamètre nominal, PN=16 atm.
Inclut: Implantation. Montage et connexion.
Critère pour le métré: Nombre d'unités prévues, selon documentation graphique du Projet.
Critère pour le mémoire: On mesurera le nombre d'unités réellement exécutées selon les spécifications du Projet.

| Code | U | Désignation | Quantité | Prix | Montant |
|---|---|---|---|---|---|
| mt37tpb010aa | U | Coude 90° en polypropylène, pour union à compression, de 20 mm de diamètre nominal, PN=16 atm, selon NF EN 12201-3. (matériau) | 1 | 28.92 | 28.920 |
| mo008 | h | Compagnon professionnel III/CP2 plombier. (main-d'œuvre) | 0.121 | 59.53 | 7.203 |
| mo107 | h | Ouvrier professionnel II/OP plombier. (main-d'œuvre) | 0.121 | 51.22 | 6.198 |
| % | % | Frais de chantier des unités d'ouvrage | 2 % | 42.321 | 0.846 |
|  |  | Coûts directs |  |  | 43.167 |

Déchets:
- pose: mt37tpb010aa Coude 90° en polypropylène, pour union à compression, de 20 mm de diamètre nominal, PN=16 atm, selon NF EN 12201-3; facteur de déchet 0.0275

## Ressources

**mt37tpb010aa** U Coude 90° en polypropylène, pour union à compression, de 20 mm de diamètre nominal, PN=16 atm, selon NF EN 12201-3
Données techniques: Coût énergétique 7.769 MJ; Émission de CO2 0.415 kg; Code CED 17 02 03; Masse de l'élément 0.08 kg; Volume 0.000133 m3
Déchets:
- emballage: re150101 Emballages en papier et en carton. (composant de déchet); quantité 0.035 kg; Code CED 15 01 01; Masse de l'élément 1 kg; Volume 0.001333 m3
