# Tableau basse tension

- Propriété du fichier: CYPE Ingenieros S.A.
- Format: FIEBDC-3/2016
- Logiciel: Générateur de prix de la construction. CYPE Ingenieros, S.A.
- Date: 17/09/2024
- Zone géographique: Maroc
- Devise: MAD
- Coûts indirects: 3 %
- Frais généraux: 13 %
- Bénéfice: 6 %
- TVA: 20 %

## X Réseaux divers

### XE Électricité

#### XEP Postes de transformation

**XEP040** U Tableau basse tension.
Tableau basse tension avec sectionnement en tête avec des platines glissantes, à 8 sorties avec une base porte-fusible verticale tripolaire déconnectable en charge. Comprend les accessoires nécessaires à une installation correcte.
Inclut: Montage, connexion et contrôle de son bon fonctionnement.
Critère pour le métré: Nombre d'unités prévues, selon documentation graphique du Projet.
Critère pour le mémoire: On mesurera le nombre d'unités réellement exécutées selon les spécifications du Projet.

| Code | U | Désignation | Quantité | Prix | Montant |
|---|---|---|---|---|---|
| mt35abt010 | U | Tableau basse tension avec sectionnement en tête avec des platines glissantes, de 440 V de tension assignée, 1600 A d'intensité nominale, 580x300x1810 mm, à 4 sorties avec une base porte-fusible verticale tripolaire déconnectable en charge jusqu'à 1260 A d'intensité nominale. (matériau) | 1 | 18509.83 | 18509.830 |
| mt35abt015 | U | Module d'augmentation de tableau basse tension, de 440 V de tension assignée, 1600 A d'intensité nominale, 580x300x1190 mm, à 4 sorties avec une base porte-fusible verticale tripolaire déconnectable en charge jusqu'à 1260 A d'intensité nominale. (matériau) | 1 | 8080.58 | 8080.580 |
| mo003 | h | Compagnon professionnel III/CP2 électricien. (main-d'œuvre) | 4.841 | 59.53 | 288.185 |
| mo102 | h | Ouvrier professionnel II/OP électricien. (main-d'œuvre) | 4.841 | 51.22 | 247.956 |
| % | % | Frais de chantier des unités d'ouvrage | 2 % | 27126.551 | 542.531 |
|  |  | Coûts directs |  |  | 27669.082 |
