# Robinetterie mitigeur pour douche

- Propriété du fichier: CYPE Ingenieros S.A.
- Format: FIEBDC-3/2016
- Logiciel: Générateur de prix de la construction. CYPE Ingenieros, S.A.
- Date: 04/11/2025
- Zone géographique: Maroc
- Devise: MAD
- Coûts indirects: 3 %
- Frais généraux: 13 %
- Bénéfice: 6 %
- TVA: 20 %

## T Équipements techniques

### TB Équipements sanitaires

#### TBU Douches

**TBU020** U Robinetterie mitigeur pour douche.
Robinetterie mitigeur constituée de robinet mitigeur mural pour douche, série Karim Due, modèle 88943500 "GALINDO", en laiton, finition chromée, avec cartouche céramique, mousseur, inverseur, équipement de douche constitué de douchette et flexible de laiton. Comprend éléments de connexion, clapet de non retour et deux vannes de passage.
Inclut: Mise en place. Connexion et contrôle de son bon fonctionnement.
Critère pour le métré: Nombre d'unités prévues, selon documentation graphique du Projet.
Critère pour le mémoire: On mesurera le nombre d'unités réellement mises en place selon les spécifications du Projet.

| Code | U | Désignation | Quantité | Prix | Montant |
|---|---|---|---|---|---|
| mt31gma040ph | U | Robinet mitigeur mural pour douche, série Karim Due, modèle 88943500 "GALINDO", en laiton, finition chromée, avec cartouche céramique, mousseur, inverseur, équipement de douche constitué de douchette et flexible de laiton, y compris éléments de connexion, clapet de non retour et deux vannes de passage; NF EN 200. (matériau) | 1 | 2317.23 | 2317.230 |
| mt37www010 | U | Matériel auxiliaire pour installations de plomberie. (matériau) | 1 | 16.03 | 16.030 |
| mo008 | h | Compagnon professionnel III/CP2 plombier. (main-d'œuvre) | 0.55 | 64.2 | 35.310 |
| % | % | Frais de chantier des unités d'ouvrage | 2 % | 2368.570 | 47.371 |
|  |  | Coûts directs |  |  | 2415.941 |

## Ressources

**mt31gma040ph** U Robinet mitigeur mural pour douche
Données techniques: Coût énergétique 248.766 MJ; Émission de CO2 16.779 kg
Déchets:
- emballage: re150101 Emballages en papier et en carton. (composant de déchet); quantité 0.08 kg; Code CED 15 01 01; Masse de l'élément 1 kg; Volume 0.001333 m3
