# Isolation thermique des abouts de plancher et des poteaux de façade, avec des panneaux en laine minérale

- Propriété du fichier: CYPE Ingenieros S.A.
- Format: FIEBDC-3/2016
- Logiciel: Générateur de prix de la construction. CYPE Ingenieros, S.A.
- Date: 16/09/2024
- Zone géographique: Maroc
- Devise: MAD
- Coûts indirects: 3 %
- Frais généraux: 13 %
- Bénéfice: 6 %
- TVA: 20 %

## E Enveloppe et finition extérieure

### EI Isolations extérieures

#### EIT Ponts thermiques

**EIT040** m² Isolation thermique des abouts de plancher et des poteaux de façade, avec des panneaux en laine minérale.
Isolation thermique des abouts de plancher et des poteaux compris dans l'épaisseur de la façade, constituée de panneau rigide en laine de roche, non revêtu, Panel Solado selon NF EN 13162, de 20 mm d'épaisseur, résistance thermique 0,55 m²K/W, conductivité thermique 0,036 W/(mK), placé bord à bord et fixé mécaniquement à la structure décoffrée. Comprend les chevilles à expansion en plastique pour la fixation de l'isolant.
Inclut: Implantation et découpe de l'isolant. Fixation de l'isolant.
Critère pour le métré: Surface mesurée selon documentation graphique du Projet.
Critère pour le mémoire: On mesurera la surface réellement exécutée selon les spécifications du Projet.

| Code | U | Désignation | Quantité | Prix | Montant |
|---|---|---|---|---|---|
| mt16lri015ab | m² | Panneau rigide en laine de roche, non revêtu, Panel Solado "ISOVER", selon NF EN 13162, de 20 mm d'épaisseur, résistance thermique 0,55 m²K/W, conductivité thermique 0,036 W/(mK), Euroclasse A1 de réaction au feu selon NF EN 13501-1. (matériau) | 1.05 | 96.47 | 101.294 |
| mt16aaa021a | U | Cheville à expansion et clou en polypropylène, avec bague d'étanchéité, pour fixation mécanique des panneaux isolants. (matériau) | 15 | 1.07 | 16.050 |
| mo054 | h | Compagnon professionnel III/CP2 poseur d'isolants rigides ou flexibles. (main-d'œuvre) | 0.165 | 59.53 | 9.822 |
| mo101 | h | Ouvrier professionnel II/OP poseur d'isolants rigides ou flexibles. (main-d'œuvre) | 0.165 | 51.29 | 8.463 |
| % | % | Frais de chantier des unités d'ouvrage | 2 % | 135.629 | 2.713 |
|  |  | Coûts directs |  |  | 138.342 |

Déchets:
- pose: mt16lri015ab; facteur de déchet 0.048

## Ressources

**mt16lri015ab** m² Panneau rigide en laine de roche
Données techniques: Coût énergétique 48.557 MJ; Émission de CO2 1.315 kg; Code CED 17 06 04; Masse de l'élément 0.8 kg; Volume 0.001333 m3
Déchets:
- emballage: re170203 Plastique. (composant de déchet); quantité 0.024 kg; Code CED 17 02 03; Masse de l'élément 1 kg; Volume 0.001667 m3

**mt16aaa021a** U Cheville à expansion et clou en polypropylène, avec bague d'étanchéité, pour fixation mécanique des panneaux isolants
Données techniques: Coût énergétique 0.968 MJ; Émission de CO2 0.090 kg
Déchets:
- emballage: re150101 Emballages en papier et en carton. (composant de déchet); quantité 0.072 kg; Code CED 15 01 01; Masse de l'élément 1 kg; Volume 0.001333 m3
