# Isolation thermique des abouts de plancher et des poteaux de façade, avec des panneaux en laine minérale

- Propriété du fichier: CYPE INGENIEROS, S.A.
- Format: FIEBDC-3/2002
- Zone géographique: Maroc
- Devise: MAD
- Coûts indirects: 3.00 %
- Frais généraux: 13.00 %
- Bénéfice: 6.00 %
- TVA: 20.00 %

## E Enveloppe et finition extérieure

### EI Isolations extérieures

#### EIT Ponts thermiques

**EIT040** m² Isolation thermique des abouts de plancher et des poteaux de façade, avec des panneaux en laine minérale.
Isolation thermique des abouts de plancher et des poteaux compris dans l'épaisseur de la façade, constituée de panneau rigide en laine de roche, non revêtu, Panel Solado selon NF EN 13162, de 20 mm d'épaisseur, résistance thermique 0,55 m²K/W, conductivité thermique 0,036 W/(mK), placé bord à bord et fixation avec un mortier-colle à la structure décoffrée.
Inclut: Nettoyage et préparation de la surface support. Implantation et découpe de l'isolant. Application de l'adhésif. Mise en place de l'isolant.
Critère pour le métré: Surface mesurée selon documentation graphique du Projet.
Critère pour le mémoire: On mesurera la surface réellement exécutée selon les spécifications du Projet.

| Code | U | Désignation | Quantité | Prix | Montant |
|---|---|---|---|---|---|
| mt16lri015ab | m² | Panneau rigide en laine de roche, non revêtu, Panel Solado "ISOVER", selon NF EN 13162, de 20 mm d'épaisseur, résistance thermique 0,55 m²K/W, conductivité thermique 0,036 W/(mK), Euroclasse A1 de réaction au feu selon NF EN 13501-1. (matériau) | 1.050 | 96.47 | 101.29 |
| mt16aaa010 | kg | Mortier adhésif pour fixation des matériaux isolants. (matériau) | 9.000 | 2.53 | 22.77 |
| mo054 | h | Compagnon professionnel III/CP2 poseur d'isolants rigides ou flexibles. (main-d'œuvre) | 0.120 | 59.53 | 7.14 |
| mo101 | h | Ouvrier professionnel II/OP poseur d'isolants rigides ou flexibles. (main-d'œuvre) | 0.120 | 51.29 | 6.15 |
| % | % | Frais de chantier des unités d'ouvrage | 2 % | 137.35 | 2.75 |
|  |  | Coûts directs |  |  | 140.10 |
