# Isolation thermique entre les montants d'une contrecloison de plaques

- Propriété du fichier: CYPE INGENIEROS, S.A.
- Format: FIEBDC-3/2002
- Zone géographique: Maroc
- Devise: MAD
- Coûts indirects: 3.00 %
- Frais généraux: 13.00 %
- Bénéfice: 6.00 %
- TVA: 20.00 %

## F Aménagements et finitions

### FI Isolations intérieures

#### FIU Doublages

**FIU140** m² Isolation thermique entre les montants d'une contrecloison de plaques.
Isolation thermique entre les montants de l'ossature porteuse d'une contrecloison de plaques, constituée de panneau semi-rigide en laine minérale, Geowall 37 "ISOVER", selon NF EN 13162, non revêtu, de 40 mm d'épaisseur, résistance thermique 1,081 m²K/W, conductivité thermique 0,037 W/(mK), mis en place entre les montants de l'ossature porteuse.
Inclut: Découpe de l'isolant. Mise en place de l'isolant entre les montants.
Critère pour le métré: Surface mesurée selon documentation graphique du Projet.
Critère pour le mémoire: On mesurera la surface réellement exécutée selon les spécifications du Projet.

| Code | U | Désignation | Quantité | Prix | Montant |
|---|---|---|---|---|---|
| mt16lri010bo | m² | Panneau semi-rigide en laine minérale, Geowall 37 "ISOVER", selon NF EN 13162, non revêtu, de 40 mm d'épaisseur, résistance thermique 1,081 m²K/W, conductivité thermique 0,037 W/(mK), coefficient d'absorption acoustique moyen 0,7 pour une fréquence de 500 Hz et Euroclasse A1 de réaction au feu selon NF EN 13501-1. (matériau) | 1.050 | 45.16 | 47.42 |
| mo054 | h | Compagnon professionnel III/CP2 poseur d'isolants rigides ou flexibles. (main-d'œuvre) | 0.120 | 59.53 | 7.14 |
| mo101 | h | Ouvrier professionnel II/OP poseur d'isolants rigides ou flexibles. (main-d'œuvre) | 0.060 | 51.29 | 3.08 |
| % | % | Frais de chantier des unités d'ouvrage | 2 % | 57.64 | 1.15 |
|  |  | Coûts directs |  |  | 58.79 |
