# Zone technique en toiture terrasse chaude, inaccessible, métallique étanche. Imperméabilisation avec des membranes bitumineuses

- Propriété du fichier: CYPE Ingenieros S.A.
- Format: FIEBDC-3/2016
- Logiciel: Générateur de prix de la construction. CYPE Ingenieros, S.A.
- Date: 19/06/2024
- Zone géographique: Maroc
- Devise: MAD
- Coûts indirects: 3 %
- Frais généraux: 13 %
- Bénéfice: 6 %
- TVA: 20 %

## E Enveloppe et finition extérieure

### ET Couvertures de toitures terrasses

#### ETH Toitures chaudes non accessibles

**ETH300** m² Zone technique en toiture terrasse chaude, inaccessible, métallique étanche. Imperméabilisation avec des membranes bitumineuses.
Chemin de circulation technique en toiture terrasse chaude, inaccessible, métallique étanche avec fixation mécanique, de type conventionnel, pente de 1% à 15%. SUPPORT DE BASE: profilé nervuré autoportant en tôle d'acier galvanisé S 280 de 0,7 mm d'épaisseur, finition lisse, avec 3 nervures de 50 mm de hauteur séparés de 260 mm; ISOLATION THERMIQUE: panneau rigide en laine de roche hydrofugée, Panel Cubierta 175 "ISOVER"; IMPERMÉABILISATION: type monocouche, non adhérée, constituée d'une membrane en bitume modifié par élastomère SBS, LBM(SBS)-50/G-FM; FIXATIONS MÉCANIQUES: vis en acier de 6 mm de diamètre et 65 mm de longueur, avec traitement anticorrosion, cheville et rondelle de répartition de 40x40 mm (3 U/m²) et COUCHE DE PROTECTION: membrane en bitume modifié par élastomère SBS, LBM(SBS)-50/G-FP, avec une armature de feutre de polyester renforcé et stabilisé de 150 g/m², avec une autoprotection minérale de couleur grise, totalement adhérée à l'imperméabilisation à l'aide d'un chalumeau.
Critère d'évaluation économique: Le prix ne comprend ni l'exécution et le scellement des joints ni l'exécution des arrêts aux rencontres avec les parements et les écoulements.
Inclut: Implantation des tôles nervurées et des points singuliers. Découpe, préparation et mise en place des plaques. Fixation mécanique des plaques. Révision de la surface de base dans laquelle est réalisée la fixation de l'isolant conformément aux exigences de la technique à utiliser. Découpe, ajustement et mise en place de l'isolant. Mise en place de l'imperméabilisation. Fixation mécanique de l'imperméabilisation. Mise en place de la membrane de protection.
Critère pour le métré: Surface mesurée en projection horizontale, selon documentation graphique du Projet, à partir des faces intérieures des parapets ou des acrotères qui la délimitent.
Critère pour le mémoire: On mesurera, en projection horizontale, la surface réellement exécutée selon les spécifications du Projet, à partir des faces intérieures des parapets ou des acrotères qui la délimitent.

| Code | U | Désignation | Quantité | Prix | Montant |
|---|---|---|---|---|---|
| mt13ccg200ac | m² | Profilé nervuré autoportant en tôle d'acier galvanisé S 280 de 0,7 mm d'épaisseur, finition lisse, avec 3 nervures de 50 mm de hauteur séparés de 260 mm, inertie 18 cm4 et masse surfacique 5,5 kg/m², selon NF EN 14782. (matériau) | 1.1 | 94.86 | 104.346 |
| mt16lri030hb | m² | Panneau rigide en laine de roche hydrofugée, Panel Cubierta 175 "ISOVER", selon NF EN 13162, non revêtu, de 40 mm d'épaisseur, résistance thermique 1 m²K/W, conductivité thermique 0,04 W/(mK), Euroclasse A1 de réaction au feu selon NF EN 13501-1. (matériau) | 1.05 | 203.89 | 214.085 |
| mt16aab010 | U | Fixation mécanique des panneaux isolants à la tôle métallique (toitures terrasses métalliques étanches). (matériau) | 1 | 2.19 | 2.190 |
| mt14lga010ia | m² | Membrane en bitume modifié par élastomère SBS, LBM(SBS)-50/G-FM, de 4 mm d'épaisseur, masse nominale 5 kg/m², avec une armature de feutre de polyester renforcé et stabilisé de 150 g/m², avec une autoprotection minérale de couleur grise. Selon NF EN 13707. (matériau) | 1.1 | 104.33 | 114.763 |
| mt14lga100a | U | Vis en acier de 6 mm de diamètre et 65 mm de longueur, avec traitement anticorrosion, cheville et rondelle de répartition de 40x40 mm. (matériau) | 3 | 2.46 | 7.380 |
| mt14lga010qa | m² | Membrane en bitume modifié par élastomère SBS, LBM(SBS)-50/G-FP, de 3,5 mm d'épaisseur, masse nominale 5 kg/m², avec une armature de feutre de polyester renforcé et stabilisé de 150 g/m², avec une autoprotection minérale de couleur grise. Selon NF EN 13707. (matériau) | 1 | 103.27 | 103.270 |
| mo051 | h | Compagnon professionnel III/CP2 monteur de parois industrielles. (main-d'œuvre) | 0.181 | 59.53 | 10.775 |
| mo098 | h | Ouvrier professionnel II/OP monteur de parois industrielles. (main-d'œuvre) | 0.181 | 51.29 | 9.283 |
| mo054 | h | Compagnon professionnel III/CP2 poseur d'isolants rigides ou flexibles. (main-d'œuvre) | 0.06 | 59.53 | 3.572 |
| mo101 | h | Ouvrier professionnel II/OP poseur d'isolants rigides ou flexibles. (main-d'œuvre) | 0.06 | 51.29 | 3.077 |
| mo029 | h | Compagnon professionnel III/CP2 poseur de membranes d'étanchéité. (main-d'œuvre) | 0.205 | 57.66 | 11.820 |
| mo067 | h | Ouvrier professionnel II/OP poseur de membranes d'étanchéité. (main-d'œuvre) | 0.205 | 51.29 | 10.514 |
| % | % | Frais de chantier des unités d'ouvrage | 2 % | 595.075 | 11.902 |
|  |  | Coûts directs |  |  | 606.977 |

Déchets:
- pose: mt13ccg200ac; facteur de déchet 0.0175423
- pose: mt16lri030hb; facteur de déchet 0.0285
- pose: mt14lga010ia; facteur de déchet 0.0615004
- pose: mt14lga100a; facteur de déchet 0.00467742
- pose: mt14lga010qa; facteur de déchet 0.061883

## Ressources

**mt13ccg200ac** m² Profilé nervuré autoportant en tôle d'acier galvanisé S 280 de 0,7 mm d'épaisseur
Données techniques: Coût énergétique 209.121 MJ; Émission de CO2 21.222 kg; Code CED 17 04 05; Masse de l'élément 8.25 kg; Volume 0.003929 m3
Déchets:
- emballage: re170203 Plastique. (composant de déchet); quantité 0.021 kg; Code CED 17 02 03; Masse de l'élément 1 kg; Volume 0.001667 m3

**mt16lri030hb** m² Panneau rigide en laine de roche hydrofugée
Données techniques: Coût énergétique 23.288 MJ; Émission de CO2 1.627 kg; Code CED 17 06 04; Masse de l'élément 1.6 kg; Volume 0.002667 m3
Déchets:
- emballage: re170203 Plastique; quantité 0.032 kg

**mt14lga010ia** m² Membrane en bitume modifié par élastomère SBS
Données techniques: Coût énergétique 290.765 MJ; Émission de CO2 8.164 kg; Code CED 17 03 02; Masse de l'élément 5 kg; Volume 0.005 m3
Déchets:
- emballage: re170203 Plastique; quantité 0.055 kg

**mt14lga100a** U Vis en acier de 6 mm de diamètre et 65 mm de longueur
Données techniques: Coût énergétique 0.128 MJ; Émission de CO2 0.008 kg; Code CED 17 04 05; Masse de l'élément 0.0124 kg; Volume 0.000006 m3
Déchets:
- emballage: re150101 Emballages en papier et en carton. (composant de déchet); quantité 0.001 kg; Code CED 15 01 01; Masse de l'élément 1 kg; Volume 0.001333 m3

**mt14lga010qa** m² Membrane en bitume modifié par élastomère SBS
Données techniques: Coût énergétique 290.743 MJ; Émission de CO2 8.163 kg; Code CED 17 03 02; Masse de l'élément 5 kg; Volume 0.005 m3
Déchets:
- emballage: re170203 Plastique; quantité 0.055 kg
