# Isolation acoustique au bruit aérien pour des contrecloisons en plaques, avec complexes multicouches fixés au parement et panneaux entre montants

- Propriété du fichier: CYPE Ingenieros S.A.
- Format: FIEBDC-3/2016
- Logiciel: Générateur de prix de la construction. CYPE Ingenieros, S.A.
- Date: 19/06/2024
- Zone géographique: Maroc
- Devise: MAD
- Coûts indirects: 3 %
- Frais généraux: 13 %
- Bénéfice: 6 %
- TVA: 20 %

## F Aménagements et finitions

### FI Isolations intérieures

#### FIU Doublages

**FIU170** m² Isolation acoustique au bruit aérien pour des contrecloisons en plaques, avec complexes multicouches fixés au parement et panneaux entre montants.
Isolation acoustique au bruit aérien, dans une contrecloison avec des plaques, réalisée avec complexe multicouche, de 20 mm d'épaisseur, 7,4 kg/m² de masse surfacique, constitué d'un feutre textile de 16 mm d'épaisseur adhéré thermiquement à une membrane viscoélastique de haute densité de 4 mm d'épaisseur, placé bord à bord et fixé au parement avec fixations; et panneau autoportant en laine minérale Arena de haute densité, Arena Plaver "ISOVER", selon NF EN 13162, de 40 mm d'épaisseur, non revêtu, résistance thermique 1,25 m²K/W, conductivité thermique 0,032 W/(mK), mis en place entre les montants de l'ossature porteuse. Comprend le ruban viscoélastique autoadhésif, pour le scellement des joints.
Inclut: Découpe de l'isolant à placer sur le parement. Mise en place de l'isolant sur le parement. Fixation de l'isolant. Scellement des joints et des liaisons. Découpe de l'isolant à placer entre les montants. Mise en place de l'isolant entre les montants. Résolution des points singuliers.
Critère pour le métré: Surface mesurée selon documentation graphique du Projet.
Critère pour le mémoire: On mesurera la surface réellement exécutée selon les spécifications du Projet.

| Code | U | Désignation | Quantité | Prix | Montant |
|---|---|---|---|---|---|
| mt16aaa020kc | U | Fixation mécanique pour panneaux isolants de complexe multicouche, placés directement sur la surface support. (matériau) | 5.25 | 1.78 | 9.345 |
| mt16ptc030e | m² | Complexe multicouche, de 20 mm d'épaisseur, 7,4 kg/m² de masse surfacique, constitué d'un feutre textile de 16 mm d'épaisseur adhéré thermiquement à une membrane viscoélastique de haute densité de 4 mm d'épaisseur; avec 57 dB d'indice global de réduction acoustique, Rw. (matériau) | 1.05 | 186.36 | 195.678 |
| mt16pnc010a | m | Ruban viscoélastique autoadhésif, avec une autoprotection en aluminium, de 50 mm de largeur et de 1,5 mm d'épaisseur, pour le scellement des joints. (matériau) | 0.3 | 10.88 | 3.264 |
| mt16lvi030abea | m² | Panneau autoportant en laine minérale Arena de haute densité, Arena Plaver "ISOVER", selon NF EN 13162, de 40 mm d'épaisseur, non revêtu, résistance thermique 1,25 m²K/W, conductivité thermique 0,032 W/(mK), Euroclasse A2-s1, d0 de réaction au feu selon NF EN 13501-1, capacité d'absorption d'eau à court terme <=1 kg/m² et coefficient de résistance à la diffusion de la vapeur d'eau 1. (matériau) | 1.05 | 164.21 | 172.421 |
| mo054 | h | Compagnon professionnel III/CP2 poseur d'isolants rigides ou flexibles. (main-d'œuvre) | 0.24 | 59.53 | 14.287 |
| mo101 | h | Ouvrier professionnel II/OP poseur d'isolants rigides ou flexibles. (main-d'œuvre) | 0.24 | 51.29 | 12.310 |
| % | % | Frais de chantier des unités d'ouvrage | 2 % | 407.305 | 8.146 |
|  |  | Coûts directs |  |  | 415.451 |

Déchets:
- pose: mt16ptc030e; facteur de déchet 0.035
- pose: mt16lvi030abea; facteur de déchet 0.039375

## Ressources

**mt16aaa020kc** U Fixation mécanique pour panneaux isolants de complexe multicouche, placés directement sur la surface support
Données techniques: Coût énergétique 0.233 MJ; Émission de CO2 0.071 kg
Déchets:
- emballage: re150101 Emballages en papier et en carton. (composant de déchet); quantité 0.072 kg; Code CED 15 01 01; Masse de l'élément 1 kg; Volume 0.001333 m3

**mt16ptc030e** m² Complexe multicouche
Données techniques: Coût énergétique 277.622 MJ; Émission de CO2 8.329 kg; Code CED 17 03 02; Masse de l'élément 7.4 kg; Volume 0.0074 m3
Déchets:
- emballage: re170203 Plastique. (composant de déchet); quantité 0.07 kg; Code CED 17 02 03; Masse de l'élément 1 kg; Volume 0.001667 m3

**mt16lvi030abea** m² Panneau autoportant en laine minérale Arena de haute densité
Données techniques: Coût énergétique 52.177 MJ; Émission de CO2 1.765 kg; Code CED 17 06 04; Masse de l'élément 1.6 kg; Volume 0.002667 m3
Déchets:
- emballage: re170203 Plastique; quantité 0.028 kg
