# Système "ISOVER" de suppression des ponts thermiques par contrecloisonnage intérieur des poteaux intégrés dans la façade

- Propriété du fichier: CYPE Ingenieros S.A.
- Format: FIEBDC-3/2016
- Logiciel: Générateur de prix de la construction. CYPE Ingenieros, S.A.
- Date: 16/09/2024
- Zone géographique: Maroc
- Devise: MAD
- Coûts indirects: 3 %
- Frais généraux: 13 %
- Bénéfice: 6 %
- TVA: 20 %

## R Rénovation énergétique

### RP Ponts thermiques

#### RPP Poteaux

**RPP010** m² Système "ISOVER" de suppression des ponts thermiques par contrecloisonnage intérieur des poteaux intégrés dans la façade.
Rénovation énergétique des façades et suppression des ponts thermiques via le système "ISOVER" d'isolation thermoacoustique et de contrecloisonnage, placé sur les parements intérieurs des poteaux intégrés dans la façade, constitué de plaque de plâtre A / NF EN 520 - 1200 / longueur / 15 / à bords longitudinaux amincis, directement vissée sur une ossature autoportante contreventée, en acier galvanisé, composée de rails de 30x30 mm, solidement fixés au sol et au plafond et composée de rails de 30x30 mm, distants de 600 mm, fixés au poteau, et isolation en panneau compact en laine minérale Arena de haute densité, Arena Apta "ISOVER", selon NF EN 13162, de 30 mm d'épaisseur, non revêtu, résistance thermique 0,85 m²K/W, conductivité thermique 0,034 W/(mK), placé dans l'espace entre le parement et les fourrures; et deux couches de peinture plastique, couleur blanche, finition mate, texture lisse, (rendement: 0,1 l/m² chaque couche); application préalable d'une couche d'impression à base de copolymères acryliques en suspension aqueuse. Comprend les découpes, les fixations, l'implantation auxiliaire, le nivellement, la réalisation des angles, la pâte et la bande pour le traitement des joints, les accessoires de montage et le nettoyage de la surface à peindre. Totalement terminée.
Inclut: Implantation et marquage. Nivellement et nettoyage de la base. Mise en place de la bande acoustique. Mise en place des éléments horizontaux solidement fixés au sol et au plafond. Mise en place des fourrures, en les étayant avec des ancrages directs. Découpe et préparation de l'isolant à placer. Mise en place de l'isolant dans l'espace compris entre le parement et les fourrures. Fixation des plaques. Traitement des joints. Nettoyage de la surface à peindre. Application de la couche de fond. Application de deux couches de finition.
Critère pour le métré: Surface mesurée selon documentation graphique du Projet.
Critère pour le mémoire: On mesurera la surface réellement exécutée selon les spécifications du Projet.

| Code | U | Désignation | Quantité | Prix | Montant |
|---|---|---|---|---|---|
| mt12psg041b | m | Bande autoadhésive désolidarisante en mousse de polyuréthane à cellules fermées, de 3,2 mm d'épaisseur et 50 mm de largeur, résistance thermique 0,10 m²K/W, conductivité thermique 0,032 W/(mK). (matériau) | 0.7 | 2.71 | 1.897 |
| mt12pek020fa | U | Ancrage direct de 125 mm, pour fourrure 60/27. (matériau) | 1.3 | 4.6 | 5.980 |
| mt12psg220 | U | Fixation composée d'une cheville et d'une vis 5x27. (matériau) | 3.9 | 0.73 | 2.847 |
| mt16lvi030adda | m² | Panneau compact en laine minérale Arena de haute densité, Arena Apta "ISOVER", selon NF EN 13162, de 30 mm d'épaisseur, non revêtu, résistance thermique 0,85 m²K/W, conductivité thermique 0,034 W/(mK), Euroclasse A1 de réaction au feu selon NF EN 13501-1, capacité d'absorption d'eau à court terme <=1 kg/m² et coefficient de résistance à la diffusion de la vapeur d'eau 1. (matériau) | 1.05 | 41.74 | 43.827 |
| mt16aaa030 | m | Ruban autoadhésif pour le scellement des joints. (matériau) | 0.57 | 4.11 | 2.343 |
| mt12psg050c | m | Fourrure 60/27 en tôle d'acier galvanisé, de 60 mm de largeur, selon NF DTU 25.41 P1-2 et NF EN 14195. (matériau) | 5.9 | 9.52 | 56.168 |
| mt12psg160a | m | Profilé en U, en acier galvanisé, de 30 mm. (matériau) | 0.7 | 9.82 | 6.874 |
| mt12psg081a | U | Vis autoforeuse 3,5x9,5 mm. (matériau) | 2.6 | 0.11 | 0.286 |
| mt12psg010b | m² | Plaque de plâtre A / NF EN 520 - 1200 / longueur / 15 / à bords longitudinaux amincis. (matériau) | 1.05 | 54.26 | 56.973 |
| mt12psg081c | U | Vis autoforeuse 3,5x25 mm. (matériau) | 30.8 | 0.1 | 3.080 |
| mt12psg030a | kg | Pâte à joints, selon NF EN 13963. (matériau) | 0.4 | 10.25 | 4.100 |
| mt12psg040a | m | Bande microperforée en papier, selon NF EN 13963. (matériau) | 2.1 | 0.49 | 1.029 |
| mt27pfp010b | l | Impression, à base de copolymères acryliques en suspension aqueuse, pour favoriser la cohésion des supports peu consistants et l'adhérence des peintures. (matériau) | 0.125 | 48.85 | 6.106 |
| mt27pir010a | l | Peinture plastique écologique pour intérieur, à base de copolymères acryliques en dispersion aqueuse, dioxyde de titane et pigments de type "extenseur" sélectionnés, couleur blanche, finition mate, texture lisse, de résistance élevée au frottement humide, perméable à la vapeur d'eau, respirante et résistante aux rayons UV, à appliquer à la brosse, au rouleau ou au pistolet. (matériau) | 0.2 | 50.79 | 10.158 |
| mo054 | h | Compagnon professionnel III/CP2 poseur d'isolants rigides ou flexibles. (main-d'œuvre) | 0.188 | 59.53 | 11.192 |
| mo101 | h | Ouvrier professionnel II/OP poseur d'isolants rigides ou flexibles. (main-d'œuvre) | 0.117 | 51.29 | 6.001 |
| mo053 | h | Compagnon professionnel III/CP2 plaquiste. (main-d'œuvre) | 0.563 | 59.53 | 33.515 |
| mo100 | h | Ouvrier professionnel II/OP plaquiste. (main-d'œuvre) | 0.352 | 51.29 | 18.054 |
| mo038 | h | Compagnon professionnel III/CP2 peintre. (main-d'œuvre) | 0.186 | 57.66 | 10.725 |
| mo076 | h | Ouvrier professionnel II/OP peintre. (main-d'œuvre) | 0.022 | 51.29 | 1.128 |
| % | % | Frais de chantier des unités d'ouvrage | 2 % | 282.283 | 5.646 |
|  |  | Coûts directs |  |  | 287.929 |

Déchets:
- pose: mt12psg041b; facteur de déchet 0.06
- pose: mt12pek020fa Ancrage direct de 125 mm, pour fourrure 60/27; facteur de déchet 0.02
- pose: mt16lvi030adda; facteur de déchet 0.048
- pose: mt16aaa030 Ruban autoadhésif pour le scellement des joints; facteur de déchet 0.07
- pose: mt12psg050c Fourrure 60/27 en tôle d'acier galvanisé, de 60 mm de largeur, selon NF DTU 25.41 P1-2 et NF EN 14195; facteur de déchet 0.0188
- pose: mt12psg160a Profilé en U, en acier galvanisé, de 30 mm; facteur de déchet 0.0188
- pose: mt12psg081a Vis autoforeuse 3,5x9,5 mm; facteur de déchet 0.00555556
- pose: mt12psg010b Plaque de plâtre A / NF EN 520 - 1200 / longueur / 15 / à bords longitudinaux amincis; facteur de déchet 0.018
- pose: mt12psg081c Vis autoforeuse 3,5x25 mm; facteur de déchet 0.00533333
- pose: mt12psg030a Pâte à joints, selon NF EN 13963; facteur de déchet 0.03
- pose: mt12psg040a Bande microperforée en papier, selon NF EN 13963; facteur de déchet 0.0440299
- pose: mt27pfp010b; facteur de déchet 0.06
- pose: mt27pir010a; facteur de déchet 0.055

## Ressources

**mt12psg041b** m Bande autoadhésive désolidarisante en mousse de polyuréthane à cellules fermées
Données techniques: Coût énergétique 1.712 MJ; Émission de CO2 0.083 kg; Code CED 17 06 04; Masse de l'élément 0.0112 kg; Volume 0.000019 m3
Déchets:
- emballage: re170203 Plastique. (composant de déchet); quantité 0.001 kg; Code CED 17 02 03; Masse de l'élément 1 kg; Volume 0.001667 m3

**mt12pek020fa** U Ancrage direct de 125 mm, pour fourrure 60/27
Données techniques: Coût énergétique 4.732 MJ; Émission de CO2 0.240 kg; Code CED 17 04 05; Masse de l'élément 0.235 kg; Volume 0.000112 m3
Déchets:
- emballage: re170203 Plastique; quantité 0.025 kg

**mt16lvi030adda** m² Panneau compact en laine minérale Arena de haute densité
Données techniques: Coût énergétique 34.473 MJ; Émission de CO2 1.195 kg; Code CED 17 06 04; Masse de l'élément 1.2 kg; Volume 0.002 m3
Déchets:
- emballage: re170203 Plastique; quantité 0.024 kg

**mt16aaa030** m Ruban autoadhésif pour le scellement des joints
Données techniques: Coût énergétique 0.339 MJ; Émission de CO2 0.017 kg; Code CED 17 06 04; Masse de l'élément 0.0025 kg; Volume 0.000004 m3
Déchets:
- emballage: re170203 Plastique; quantité 0.001 kg

**mt12psg050c** m Fourrure 60/27 en tôle d'acier galvanisé, de 60 mm de largeur, selon NF DTU 25.41 P1-2 et NF EN 14195
Données techniques: Coût énergétique 70.752 MJ; Émission de CO2 2.171 kg; Code CED 17 04 05; Masse de l'élément 0.53 kg; Volume 0.000252 m3
Déchets:
- emballage: re170203 Plastique; quantité 0.005 kg

**mt12psg160a** m Profilé en U, en acier galvanisé, de 30 mm
Données techniques: Coût énergétique 46.887 MJ; Émission de CO2 1.442 kg; Code CED 17 04 05; Masse de l'élément 0.35 kg; Volume 0.000167 m3
Déchets:
- emballage: re170203 Plastique; quantité 0.005 kg

**mt12psg081a** U Vis autoforeuse 3,5x9,5 mm
Données techniques: Coût énergétique 0.009 MJ; Émission de CO2 0.001 kg; Code CED 17 04 05; Masse de l'élément 0.0009 kg
Déchets:
- emballage: re150101 Emballages en papier et en carton. (composant de déchet); quantité 0.001 kg; Code CED 15 01 01; Masse de l'élément 1 kg; Volume 0.001333 m3

**mt12psg010b** m² Plaque de plâtre A / NF EN 520 - 1200 / longueur / 15 / à bords longitudinaux amincis
Données techniques: Coût énergétique 325.486 MJ; Émission de CO2 4.847 kg; Code CED 17 08 02; Masse de l'élément 12.38 kg; Volume 0.01238 m3
Déchets:
- emballage: re170203 Plastique; quantité 0.004 kg

**mt12psg081c** U Vis autoforeuse 3,5x25 mm
Données techniques: Coût énergétique 0.015 MJ; Émission de CO2 0.002 kg; Code CED 17 04 05; Masse de l'élément 0.0015 kg
Déchets:
- emballage: re150101 Emballages en papier et en carton; quantité 0.001 kg

**mt12psg030a** kg Pâte à joints, selon NF EN 13963
Données techniques: Coût énergétique 12.798 MJ; Émission de CO2 0.436 kg; Code CED 17 08 02; Masse de l'élément 1 kg; Volume 0.001 m3
Déchets:
- emballage: re170203 Plastique; quantité 0.02 kg

**mt12psg040a** m Bande microperforée en papier, selon NF EN 13963
Données techniques: Coût énergétique 0.004 MJ; Émission de CO2 0.006 kg; Code CED 20 01 01; Masse de l'élément 0.0067 kg; Volume 0.000009 m3

**mt27pfp010b** l Impression, à base de copolymères acryliques en suspension aqueuse
Données techniques: Coût énergétique 77.907 MJ; Émission de CO2 2.965 kg; Code CED 17 09 04; Masse de l'élément 1.03 kg; Volume 0.000687 m3
Déchets:
- emballage: re150104 Emballages métalliques. (composant de déchet); quantité 0.042 kg; Code CED 15 01 04; Masse de l'élément 1 kg; Volume 0.001667 m3

**mt27pir010a** l Peinture plastique écologique pour intérieur
Données techniques: Coût énergétique 26.811 MJ; Émission de CO2 1.369 kg; Code CED 08 01 11; Masse de l'élément 1.48 kg; Volume 0.001644 m3
Déchets:
- emballage: re170203 Plastique; quantité 0.023 kg
