# Clapet d'aération anti-odeur, au conduit de ventilation

- Propriété du fichier: CYPE INGENIEROS, S.A.
- Format: FIEBDC-3/2002
- Zone géographique: Maroc
- Devise: MAD
- Coûts indirects: 3.00 %
- Frais généraux: 13.00 %
- Bénéfice: 6.00 %
- TVA: 20.00 %

## A VRD et aménagements extérieurs

### AA Assainissement

#### AAL Traitement des eaux usées: éléments complémentaires

**AAL070** U Clapet d'aération anti-odeur, au conduit de ventilation.
Clapet d'aération anti-odeur en ABS, modèle Studor Maxi-Filtra "JIMTEN", de 90 mm de diamètre, de 8 l/s de débit maximum, apte pour températures de -20 à 60°C, avec filtre d'air à charbon actif et joint élastique en élastomère thermoplastique, à l'extrémité supérieure du conduit de ventilation.
Inclut: Implantation. Mise en place et connexion.
Critère pour le métré: Nombre d'unités prévues, selon documentation graphique du Projet.
Critère pour le mémoire: On mesurera le nombre d'unités réellement exécutées selon les spécifications du Projet.

| Code | U | Désignation | Quantité | Prix | Montant |
|---|---|---|---|---|---|
| mt36vaj030j | U | Clapet d'aération anti-odeur en ABS, modèle Studor Maxi-Filtra "JIMTEN", de 90 mm de diamètre, de 8 l/s de débit maximum, apte pour températures de -20 à 60°C, avec filtre d'air à charbon actif et joint élastique en élastomère thermoplastique. (matériau) | 1.000 | 1250.02 | 1250.02 |
| mo008 | h | Compagnon professionnel III/CP2 plombier. (main-d'œuvre) | 0.220 | 59.53 | 13.10 |
| mo107 | h | Ouvrier professionnel II/OP plombier. (main-d'œuvre) | 0.220 | 51.22 | 11.27 |
| % | % | Frais de chantier des unités d'ouvrage | 2 % | 1274.39 | 25.49 |
|  |  | Coûts directs |  |  | 1299.88 |
