# Collecteur enterré, système Akasison "JIMTEN"

- Propriété du fichier: CYPE Ingenieros S.A.
- Format: FIEBDC-3/2016
- Logiciel: Générateur de prix de la construction. CYPE Ingenieros, S.A.
- Date: 19/06/2024
- Zone géographique: Maroc
- Devise: MAD
- Coûts indirects: 3 %
- Frais généraux: 13 %
- Bénéfice: 6 %
- TVA: 20 %

## A VRD et aménagements extérieurs

### AA Assainissement

#### AAC Collecteurs

**AAC020** m Collecteur enterré, système Akasison "JIMTEN".
Collecteur enterré constitué de tuyauterie trempée par traitement thermique supplémentaire, en polyéthylène haute densité (PEHD/HDPE), de 110 mm de diamètre extérieur et 4,3 mm d'épaisseur, système Akasison "JIMTEN", avec manchons électrosoudables et coudes de 45° pour la connexion de la colonne de chute, placé sur un lit de sable de 10 cm d'épaisseur, dûment compacté et nivelé avec une pilonneuse vibrante à guidage manuel, remblai latéral compacté et remblai postérieur avec le même sable jusqu'à 30 cm au-dessus de la génératrice supérieure du tube.
Critère d'évaluation économique: Le prix ne comprend ni l'excavation ni le remblai proprement dit.
Inclut: Implantation et tracé du collecteur en plan et pentes. Présentation à sec des tubes et des pièces spéciales. Déversement du sable dans le fond de la tranchée. Descente et mise en place des tubes dans le fond de la tranchée. Montage, connexion et contrôle de son bon fonctionnement. Exécution du remblai enveloppe.
Critère pour le métré: Longueur mesurée en projection horizontale, selon documentation graphique du Projet.
Critère pour le mémoire: On mesurera, en projection horizontale, la longueur réellement exécutée selon les spécifications du Projet.

| Code | U | Désignation | Quantité | Prix | Montant |
|---|---|---|---|---|---|
| mt01ara010a | m³ | Sable avec granulométrie de 0 à 5 mm de diamètre, propre. (matériau) | 0.299 | 151.51 | 45.301 |
| mt11aka150g | U | Coude 45° en polyéthylène haute densité (PEHD/HDPE), de 110 mm de diamètre extérieur et 4,2 mm d'épaisseur, système Akasison "JIMTEN". (matériau) | 0.4 | 76.45 | 30.580 |
| mt11aka040hc | m | Tuyauterie trempée par traitement thermique supplémentaire, en polyéthylène haute densité (PEHD/HDPE), de 110 mm de diamètre extérieur et 4,3 mm d'épaisseur, système Akasison "JIMTEN", en tronçons de 5 m de longueur. (matériau) | 1.05 | 158.56 | 166.488 |
| mt11aka100g | U | Manchon électrosoudable en polyéthylène haute densité (PEHD/HDPE), de 110 mm de diamètre intérieur, système Akasison "JIMTEN". (matériau) | 0.4 | 83.7 | 33.480 |
| mq04dua020b | h | Dumper à décharge frontale de 2 t de charge utile. (matériel) | 0.024 | 90.63 | 2.175 |
| mq02rop020 | h | Pilonneuse vibrante à guidage manuel, de 80 kg, avec plaque de 30x30 cm. (matériel) | 0.18 | 34.22 | 6.160 |
| mq02cia020j | h | Camion citerne, de 8 m³ de capacité. (matériel) | 0.002 | 1037.87 | 2.076 |
| mo020 | h | Compagnon professionnel III/CP2 construction. (main-d'œuvre) | 0.052 | 57.66 | 2.998 |
| mo113 | h | Ouvrier d'exécution I/OE1 construction. (main-d'œuvre) | 0.159 | 48.31 | 7.681 |
| mo008 | h | Compagnon professionnel III/CP2 plombier. (main-d'œuvre) | 0.091 | 59.53 | 5.417 |
| mo107 | h | Ouvrier professionnel II/OP plombier. (main-d'œuvre) | 0.046 | 51.22 | 2.356 |
| % | % | Frais de chantier des unités d'ouvrage | 2 % | 304.712 | 6.094 |
|  |  | Coûts directs |  |  | 310.806 |

Déchets:
- pose: mt01ara010a Sable avec granulométrie de 0 à 5 mm de diamètre, propre; facteur de déchet 0.003
- pose: mt11aka150g; facteur de déchet 0.0275
- pose: mt11aka040hc; facteur de déchet 0.0263801
- pose: mt11aka100g; facteur de déchet 0.0274235

## Ressources

**mt01ara010a** m³ Sable avec granulométrie de 0 à 5 mm de diamètre, propre
Données techniques: Coût énergétique 146.250 MJ; Émission de CO2 7.800 kg; Code CED 01 04 09; Masse de l'élément 1950 kg; Volume 1.21875 m3

**mt11aka150g** U Coude 45° en polyéthylène haute densité (PEHD/HDPE)
Données techniques: Coût énergétique 37.996 MJ; Émission de CO2 1.915 kg; Code CED 17 02 03; Masse de l'élément 0.392 kg; Volume 0.000653 m3
Déchets:
- emballage: re150101 Emballages en papier et en carton. (composant de déchet); quantité 0.035 kg; Code CED 15 01 01; Masse de l'élément 1 kg; Volume 0.001333 m3

**mt11aka040hc** m Tuyauterie trempée par traitement thermique supplémentaire
Données techniques: Coût énergétique 141.445 MJ; Émission de CO2 7.023 kg; Code CED 17 02 03; Masse de l'élément 1.46 kg; Volume 0.002433 m3

**mt11aka100g** U Manchon électrosoudable en polyéthylène haute densité (PEHD/HDPE)
Données techniques: Coût énergétique 5.336 MJ; Émission de CO2 0.294 kg; Code CED 17 02 03; Masse de l'élément 0.05488 kg; Volume 0.000091 m3
Déchets:
- emballage: re150101 Emballages en papier et en carton; quantité 0.035 kg
