# Clapet d'aération anti-odeur, au conduit de ventilation

- Propriété du fichier: CYPE Ingenieros S.A.
- Format: FIEBDC-3/2016
- Logiciel: Générateur de prix de la construction. CYPE Ingenieros, S.A.
- Date: 19/06/2024
- Zone géographique: Maroc
- Devise: MAD
- Coûts indirects: 3 %
- Frais généraux: 13 %
- Bénéfice: 6 %
- TVA: 20 %

## A VRD et aménagements extérieurs

### AA Assainissement

#### AAL Traitement des eaux usées: éléments complémentaires

**AAL070** U Clapet d'aération anti-odeur, au conduit de ventilation.
Clapet d'aération anti-odeur en ABS, modèle Studor Maxi-Filtra "JIMTEN", de 90 mm de diamètre, de 8 l/s de débit maximum, apte pour températures de -20 à 60°C, avec filtre d'air à charbon actif et joint élastique en élastomère thermoplastique, à l'extrémité supérieure du conduit de ventilation, avec couvercle de protection pour extérieur en aluminium, modèle Studor.
Inclut: Implantation. Mise en place et connexion.
Critère pour le métré: Nombre d'unités prévues, selon documentation graphique du Projet.
Critère pour le mémoire: On mesurera le nombre d'unités réellement exécutées selon les spécifications du Projet.

| Code | U | Désignation | Quantité | Prix | Montant |
|---|---|---|---|---|---|
| mt36vaj030j | U | Clapet d'aération anti-odeur en ABS, modèle Studor Maxi-Filtra "JIMTEN", de 90 mm de diamètre, de 8 l/s de débit maximum, apte pour températures de -20 à 60°C, avec filtre d'air à charbon actif et joint élastique en élastomère thermoplastique. (matériau) | 1 | 1250.02 | 1250.020 |
| mt36vaj025a | U | Couvercle de protection pour extérieur en aluminium, modèle Studor "JIMTEN". (matériau) | 1 | 538.07 | 538.070 |
| mo008 | h | Compagnon professionnel III/CP2 plombier. (main-d'œuvre) | 0.22 | 59.53 | 13.097 |
| mo107 | h | Ouvrier professionnel II/OP plombier. (main-d'œuvre) | 0.22 | 51.22 | 11.268 |
| % | % | Frais de chantier des unités d'ouvrage | 2 % | 1812.455 | 36.249 |
|  |  | Coûts directs |  |  | 1848.704 |

Déchets:
- pose: mt36vaj030j; facteur de déchet 0.0165

## Ressources

**mt36vaj030j** U Clapet d'aération anti-odeur en ABS
Données techniques: Coût énergétique 41.875 MJ; Émission de CO2 2.114 kg; Code CED 17 02 03; Masse de l'élément 0.432 kg; Volume 0.00072 m3
Déchets:
- emballage: re150101 Emballages en papier et en carton. (composant de déchet); quantité 0.042 kg; Code CED 15 01 01; Masse de l'élément 1 kg; Volume 0.001333 m3
