# Chasse d'eau encastrée pour WC suspendu

- Propriété du fichier: CYPE Ingenieros S.A.
- Format: FIEBDC-3/2016
- Logiciel: Générateur de prix de la construction. CYPE Ingenieros, S.A.
- Date: 06/11/2024
- Zone géographique: Maroc
- Devise: MAD
- Coûts indirects: 3 %
- Frais généraux: 13 %
- Bénéfice: 6 %
- TVA: 20 %

## T Équipements techniques

### TB Équipements sanitaires

#### TBW WC et urinoirs

**TBW110** U Chasse d'eau encastrée pour WC suspendu.
Chasse d'eau avec bâti support, de 450x1120 mm et 135 mm de profondeur, rinçage double touche de 7,5-4,5 litres ou simple touche interruptible réglable à 4 litres pour rinçage total et à 2 litres pour rinçage partiel, modèle S-999 "JIMTEN", et plaque de commande et bouton-poussoir de couleur blanche, de rinçage double touche, connexion par câble, modèle S-707 "JIMTEN". Installation encastrée dans un mur en maçonnerie ou dans une cloison de plâtre.
Inclut: Implantation. Mise en place et fixation de la chasse d'eau. Connexion au réseau d'évacuation. Connexion au réseau d'eau froide. Montage des accessoires et des compléments. Contrôle de son bon fonctionnement.
Critère pour le métré: Nombre d'unités prévues, selon documentation graphique du Projet.
Critère pour le mémoire: On mesurera le nombre d'unités réellement mises en place selon les spécifications du Projet.

| Code | U | Désignation | Quantité | Prix | Montant |
|---|---|---|---|---|---|
| mt30jim010a | U | Chasse d'eau avec bâti support, de 450x1120 mm et 135 mm de profondeur, rinçage double touche de 7,5-4,5 litres ou simple touche interruptible réglable à 4 litres pour rinçage total et à 2 litres pour rinçage partiel, modèle S-999 "JIMTEN", pour plaque de commande à petit registre, système de bouton-poussoir par câble à branchement rapide, avec pieds supports antidérapants en acier galvanisé à hauteur réglable jusqu'à 200 mm, isolation face à la condensation, vanne d'équerre de 1/2" avec tuyau, support de manchon pour WC et vis de support, à encastrer dans un mur en maçonnerie ou dans une cloison de plaques, pour WC suspendu. (matériau) | 1 | 3589.48 | 3589.480 |
| mt30jim050a | U | Plaque de commande et bouton-poussoir de couleur blanche, de rinçage double touche, connexion par câble, modèle S-707 "JIMTEN", pour chasse d'eau encastrée. (matériau) | 1 | 455.48 | 455.480 |
| mo008 | h | Compagnon professionnel III/CP2 plombier. (main-d'œuvre) | 1.1 | 59.53 | 65.483 |
| % | % | Frais de chantier des unités d'ouvrage | 2 % | 4110.443 | 82.209 |
|  |  | Coûts directs |  |  | 4192.652 |

## Ressources

**mt30jim050a** U Plaque de commande et bouton-poussoir de couleur blanche
Données techniques: Coût énergétique 33.947 MJ; Émission de CO2 1.745 kg
Déchets:
- emballage: re150101 Emballages en papier et en carton. (composant de déchet); quantité 0.072 kg; Code CED 15 01 01; Masse de l'élément 1 kg; Volume 0.001333 m3
