# Imperméabilisation d'une douche sans bac avec bouche d'écoulement, système "JIMTEN"

- Propriété du fichier: CYPE Ingenieros S.A.
- Format: FIEBDC-3/2016
- Logiciel: Générateur de prix de la construction. CYPE Ingenieros, S.A.
- Date: 16/09/2024
- Zone géographique: Maroc
- Devise: MAD
- Coûts indirects: 3 %
- Frais généraux: 13 %
- Bénéfice: 6 %
- TVA: 20 %

## F Aménagements et finitions

### FH Étanchéité

#### FHD Douches

**FHD080** U Imperméabilisation d'une douche sans bac avec bouche d'écoulement, système "JIMTEN".
Imperméabilisation des parements verticaux et horizontaux d'une douche classique avec bouche d'écoulement, système "JIMTEN", composée de siphon de sol extensible en PVC, série Camaleón, modèle S-522 "JIMTEN", à sortie horizontale de 40 mm de diamètre et 94 mm de hauteur minimale, avec grille en acier inoxydable modèle Camaleón 120, de 120x120 mm, finition satiné, avec membrane d'étanchéité souple type EVAC pré-montée, de 2,0x1,5 m, et membrane d'étanchéité souple type EVAC, A-145, de 0,42 mm d'épaisseur et 245 g/m², fournie en rouleaux de 2 m de longueur et 1,5 m de largeur, fixée au support avec un mortier-colle amélioré C2 E.
Critère d'évaluation économique: Le prix ne comprend ni la forme de pentes ni le revêtement.
Inclut: Découpe et préparation des membranes en polyoléfines. Extension du mortier-colle. Mise en place de l'imperméabilisation. Mise en place et fixation du kit. Réalisation des renforts aux points singuliers. Résolution des assemblages. Scellement des joints élastiques. Mise en place de la grille.
Critère pour le métré: Nombre d'unités prévues, selon documentation graphique du Projet.
Critère pour le mémoire: On mesurera le nombre d'unités réellement exécutées selon les spécifications du Projet.

| Code | U | Désignation | Quantité | Prix | Montant |
|---|---|---|---|---|---|
| mt15rej010wrC | U | Siphon de sol extensible en PVC, série Camaleón, modèle S-522 "JIMTEN", à sortie horizontale de 40 mm de diamètre et 94 mm de hauteur minimale, avec grille en acier inoxydable modèle Camaleón 120, de 120x120 mm, finition satiné, avec membrane d'étanchéité souple type EVAC pré-montée, de 2,0x1,5 m, pour douche sans bac. (matériau) | 1 | 1197.89 | 1197.890 |
| mt09mcr250a | kg | Mortier-colle amélioré, C2 E, avec temps ouvert allongé, selon NF EN 12004, pour la fixation de géomembranes, composé de ciments spéciaux, granulats sélectionnés et résines synthétiques. (matériau) | 17 | 8.3 | 141.100 |
| mt15rej100a | m² | Membrane d'étanchéité souple type EVAC, A-145 "JIMTEN", de 0,42 mm d'épaisseur et 245 g/m², fournie en rouleaux de 2 m de longueur et 1,5 m de largeur, selon NF EN 13956. (matériau) | 5.25 | 547.39 | 2873.798 |
| mo029 | h | Compagnon professionnel III/CP2 poseur de membranes d'étanchéité. (main-d'œuvre) | 1.675 | 57.66 | 96.581 |
| mo067 | h | Ouvrier professionnel II/OP poseur de membranes d'étanchéité. (main-d'œuvre) | 1.675 | 51.29 | 85.911 |
| % | % | Frais de chantier des unités d'ouvrage | 2 % | 4395.280 | 87.906 |
|  |  | Coûts directs |  |  | 4483.186 |

Déchets:
- pose: mt09mcr250a; facteur de déchet 0.07
- pose: mt15rej100a; facteur de déchet 0.035

## Ressources

**mt09mcr250a** kg Mortier-colle amélioré
Données techniques: Coût énergétique 3.871 MJ; Émission de CO2 0.344 kg; Code CED 17 09 04; Masse de l'élément 1 kg; Volume 0.000667 m3
Déchets:
- emballage: re170203 Plastique. (composant de déchet); quantité 0.003 kg; Code CED 17 02 03; Masse de l'élément 1 kg; Volume 0.001667 m3

**mt15rej100a** m² Membrane d'étanchéité souple type EVAC
Données techniques: Coût énergétique 30.517 MJ; Émission de CO2 1.515 kg; Code CED 17 02 03; Masse de l'élément 0.245 kg; Volume 0.000408 m3
Déchets:
- emballage: re170203 Plastique; quantité 0.07 kg
