# Trappe pour faux plafond continu en plaques de plâtre. Système "KNAUF"

- Propriété du fichier: CYPE INGENIEROS, S.A.
- Format: FIEBDC-3/2002
- Zone géographique: Maroc
- Devise: MAD
- Coûts indirects: 3.00 %
- Frais généraux: 13.00 %
- Bénéfice: 6.00 %
- TVA: 20.00 %

## F Aménagements et finitions

### FL Revêtements de plafonds

#### FLN Plafonds suspendus non démontables, en plaques de plâtre

**FLN100** U Trappe pour faux plafond continu en plaques de plâtre. Système "KNAUF".
Trappe d'accès gamme Especial, F-Tec Drystar, système "KNAUF", de 600x600 mm, constituée de cadre en aluminium et porte de plaque de plâtre (1 Drystar (GM-FH1IR), de 12,5 mm d'épaisseur), pour faux plafond continu en plaques de plâtre. Comprend les accessoires de montage.
Inclut: Marquage et découpe de la plaque de plâtre. Mise en place de la trappe. Résolution des rencontres et des points singuliers.
Critère pour le métré: Nombre d'unités prévues, selon documentation graphique du Projet.
Critère pour le mémoire: On mesurera le nombre d'unités réellement mises en place selon les spécifications du Projet.

| Code | U | Désignation | Quantité | Prix | Montant |
|---|---|---|---|---|---|
| mt12ppk060brarbe | U | Trappe d'accès gamme Especial, F-Tec Drystar, système "KNAUF", de 600x600 mm, constituée de cadre en aluminium et porte de plaque de plâtre (1 Drystar (GM-FH1IR), de 12,5 mm d'épaisseur). (matériau) | 1.000 | 2026.15 | 2026.15 |
| op00fre010 |  | Fraiseuse. | 0.100 | 0.00 | 0.00 |
| mo015 | h | Compagnon professionnel III/CP2 monteur de faux plafonds en plaques de plâtre. (main-d'œuvre) | 0.330 | 59.53 | 19.64 |
| mo082 | h | Ouvrier professionnel II/OP monteur de faux plafonds en plaques de plâtre. (main-d'œuvre) | 0.165 | 51.29 | 8.46 |
| % | % | Frais de chantier des unités d'ouvrage | 2 % | 2054.25 | 41.09 |
|  |  | Coûts directs |  |  | 2095.34 |
