# Cloison de plaques de ciment. Système "KNAUF"

- Propriété du fichier: CYPE INGENIEROS, S.A.
- Format: FIEBDC-3/2002
- Zone géographique: Maroc
- Devise: MAD
- Coûts indirects: 3.00 %
- Frais généraux: 13.00 %
- Bénéfice: 6.00 %
- TVA: 20.00 %

## F Aménagements et finitions

### FC Cloisons

#### FCC Plaques en ciment sur ossature métallique

**FCC010** m² Cloison de plaques de ciment. Système "KNAUF".
Cloison simple peau à simple ossature W381.es "KNAUF" (12,5+50+12,5)/600 (50) (2 Aquapanel Indoor), de 75 mm d'épaisseur totale, constituée d'une ossature simple de profilés en tôle d'acier galvanisé de 50 mm de largeur, à base de montants (éléments verticaux) séparés de 600 mm, avec disposition normale "N" et de rails (éléments horizontaux), à laquelle deux plaques au total sont vissées (une plaque type Aquapanel Indoor dans chaque parement, de 12,5 mm d'épaisseur chaque plaque). Comprend la bande acoustique de dilatation autoadhésive "KNAUF"; les fixations pour l'ancrage des rails et des montants métalliques; la visserie pour la fixation des plaques et la pâte et la bande pour le traitement des joints.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 2 m².
Critère pour le mémoire: On mesurera la surface réellement exécutée selon les spécifications du Projet, sans dupliquer les coins ni les rencontres, en déduisant les ouvertures de surface supérieure à 8 m² et la moitié du vide pour ceux de surface comprise entre 5 et 8 m² pour les plaques de plâtre et en déduisant les ouvertures de surface supérieure à 2 m² pour le reste des plaques.

| Code | U | Désignation | Quantité | Prix | Montant |
|---|---|---|---|---|---|
| mt12pck020b | m | Bande acoustique de dilatation, autoadhésive, en mousse de polyuréthane à cellules fermées "KNAUF", de 3,2 mm d'épaisseur et 50 mm de largeur, résistance thermique 0,10 m²K/W, conductivité thermique 0,032 W/(mK). (matériau) | 1.200 | 2.80 | 3.36 |
| mt12pak020j | m | Rail 50/40/0,7 mm GRC 0,7 "KNAUF" en acier Z4 (Z450) galvanisé spécial, pour système Aquapanel Indoor. Selon NF DTU 25.41 P1-2 et NF EN 14195. (matériau) | 0.700 | 31.72 | 22.20 |
| mt12pak030va | m | Montant 50/50/0,7 mm GRC 0,7 "KNAUF" en acier Z4 (Z450) galvanisé spécial, pour système Aquapanel Indoor. Selon NF DTU 25.41 P1-2 et NF EN 14195. (matériau) | 2.000 | 37.75 | 75.50 |
| mt12pak010r | m² | Plaque en ciment Portland Aquapanel Indoor "KNAUF" de 12,5x1200x2400 mm, revêtue d'une couche en fibre de verre imprégnée des deux côtés. (matériau) | 2.000 | 208.18 | 416.36 |
| mt12pak040p | U | Vis autoforeuse Aquapanel Maxi TN "KNAUF" 4,2x25. (matériau) | 34.000 | 0.36 | 12.24 |
| mt12psg220 | U | Fixation composée d'une cheville et d'une vis 5x27. (matériau) | 1.600 | 0.73 | 1.17 |
| mt12pak110d | U | Cartouche de 310 cm³ de colle Indoor PU "KNAUF". (matériau) | 1.200 | 104.83 | 125.80 |
| mt12pak080d | kg | Couche d'apprêt superficielle Aquapanel Indoor "KNAUF". (matériau) | 0.100 | 63.91 | 6.39 |
| mt12pck010a | m | Bande microperforée en papier "KNAUF" de 50 mm de largeur, selon NF EN 13963. (matériau) | 3.200 | 0.51 | 1.63 |
| mt12pak090i | kg | Mortier Aquapanel Indoor "KNAUF", couleur blanche. (matériau) | 7.000 | 27.72 | 194.04 |
| op00fre010 |  | Fraiseuse. | 1.000 | 0.00 | 0.00 |
| op00ato010 |  | Tournevis. | 1.000 | 0.00 | 0.00 |
| mo053 | h | Compagnon professionnel III/CP2 plaquiste. (main-d'œuvre) | 0.346 | 59.53 | 20.60 |
| mo100 | h | Ouvrier professionnel II/OP plaquiste. (main-d'œuvre) | 0.346 | 51.29 | 17.75 |
| % | % | Frais de chantier des unités d'ouvrage | 2 % | 897.04 | 17.94 |
|  |  | Coûts directs |  |  | 914.98 |
