# Store vénitien extérieur

- Propriété du fichier: CYPE INGENIEROS, S.A.
- Format: FIEBDC-3/2002
- Zone géographique: Maroc
- Devise: MAD
- Coûts indirects: 3.00 %
- Frais généraux: 13.00 %
- Bénéfice: 6.00 %
- TVA: 20.00 %

## E Enveloppe et finition extérieure

### EF Fermetures et protections solaires

#### EFS Stores

**EFS020** U Store vénitien extérieur.
Store vénitien extérieur en aluminium, modèle Vénitien50 Extérieur "MARITON", de 600 mm de largeur et de 1000 mm de hauteur, avec lames orientables profilées de 50 mm en aluminium résistant à la corrosion de couleur blanche, coffre supérieur en aluminium de 57x52 cm de section et guides de câbles gainés, actionnement manuel via manivelle fixe avec manoeuvre depuis l'extérieur, du côté droit; fixé sur le linteau avec des ancrages mécaniques. Comprend ferrures et les accessoires.
Inclut: Implantation. Ancrage au parement des élément de fixation. Montage du store vénitien. Montage des accessoires de l'actionnement.
Critère pour le métré: Nombre d'unités prévues, selon documentation graphique du Projet.
Critère pour le mémoire: On mesurera le nombre d'unités réellement exécutées selon les spécifications du Projet.

| Code | U | Désignation | Quantité | Prix | Montant |
|---|---|---|---|---|---|
| mt44vem010daaa | U | Store vénitien extérieur en aluminium, modèle Vénitien50 Extérieur "MARITON", de 600 mm de largeur et de 1000 mm de hauteur, avec lames orientables profilées de 50 mm en aluminium résistant à la corrosion de couleur blanche, coffre supérieur en aluminium de 57x52 cm de section et guides de câbles gainés, y compris les ancrages mécaniques pour la fixation au support. (matériau) | 1.000 | 3101.40 | 3101.40 |
| mt44vem020m | U | Manivelle fixe pour manoeuvre depuis l'extérieur, du côté droit, à installer en Vénitien50 Extérieur "MARITON". (matériau) | 1.000 | 114.02 | 114.02 |
| op00tal010 |  | Perceuse. | 1.000 | 0.00 | 0.00 |
| mo011 | h | Compagnon professionnel III/CP2 monteur. (main-d'œuvre) | 1.659 | 59.53 | 98.76 |
| mo080 | h | Ouvrier professionnel II/OP monteur. (main-d'œuvre) | 2.488 | 51.29 | 127.61 |
| % | % | Frais de chantier des unités d'ouvrage | 2 % | 3441.79 | 68.84 |
|  |  | Coûts directs |  |  | 3510.63 |
