# Store vénitien extérieur

- Propriété du fichier: CYPE Ingenieros S.A.
- Format: FIEBDC-3/2016
- Logiciel: Générateur de prix de la construction. CYPE Ingenieros, S.A.
- Date: 19/06/2024
- Zone géographique: Maroc
- Devise: MAD
- Coûts indirects: 3 %
- Frais généraux: 13 %
- Bénéfice: 6 %
- TVA: 20 %

## E Enveloppe et finition extérieure

### EF Fermetures et protections solaires

#### EFS Stores

**EFS020** U Store vénitien extérieur.
Store vénitien extérieur en aluminium, modèle Vénitien50 Extérieur "MARITON", de 600 mm de largeur et de 1000 mm de hauteur, avec lames orientables profilées de 50 mm en aluminium résistant à la corrosion de couleur blanche, coffre supérieur en aluminium de 57x52 cm de section et guides de câbles gainés, actionnement manuel via manivelle fixe avec manoeuvre depuis l'extérieur, du côté droit; fixé sur le linteau avec des ancrages mécaniques. Comprend ferrures et les accessoires.
Inclut: Implantation. Ancrage au parement des élément de fixation. Montage du store vénitien. Montage des accessoires de l'actionnement.
Critère pour le métré: Nombre d'unités prévues, selon documentation graphique du Projet.
Critère pour le mémoire: On mesurera le nombre d'unités réellement exécutées selon les spécifications du Projet.

| Code | U | Désignation | Quantité | Prix | Montant |
|---|---|---|---|---|---|
| mt44vem010daaa | U | Store vénitien extérieur en aluminium, modèle Vénitien50 Extérieur "MARITON", de 600 mm de largeur et de 1000 mm de hauteur, avec lames orientables profilées de 50 mm en aluminium résistant à la corrosion de couleur blanche, coffre supérieur en aluminium de 57x52 cm de section et guides de câbles gainés, y compris les ancrages mécaniques pour la fixation au support. (matériau) | 1 | 3101.4 | 3101.400 |
| mt44vem020m | U | Manivelle fixe pour manoeuvre depuis l'extérieur, du côté droit, à installer en Vénitien50 Extérieur "MARITON". (matériau) | 1 | 114.02 | 114.020 |
| mo011 | h | Compagnon professionnel III/CP2 monteur. (main-d'œuvre) | 1.659 | 59.53 | 98.760 |
| mo080 | h | Ouvrier professionnel II/OP monteur. (main-d'œuvre) | 2.488 | 51.29 | 127.610 |
| % | % | Frais de chantier des unités d'ouvrage | 2 % | 3441.790 | 68.836 |
|  |  | Coûts directs |  |  | 3510.626 |

## Ressources

**mt44vem010daaa** U Store vénitien extérieur en aluminium
Données techniques: Coût énergétique 215.288 MJ; Émission de CO2 14.722 kg
Déchets:
- emballage: re150101 Emballages en papier et en carton. (composant de déchet); quantité 0.133 kg; Code CED 15 01 01; Masse de l'élément 1 kg; Volume 0.001333 m3
- emballage: re170201 Bois. (composant de déchet); quantité 0.074 kg; Code CED 17 02 01; Masse de l'élément 1 kg; Volume 0.000909 m3
- emballage: re170203 Plastique. (composant de déchet); quantité 0.095 kg; Code CED 17 02 03; Masse de l'élément 1 kg; Volume 0.001667 m3
- emballage: re170604 Matériaux d'isolation distincts de ceux spécifiés dans les codes 17 06 01 et 17 06 03. (composant de déchet); quantité 0.019 kg; Code CED 17 06 04; Masse de l'élément 1 kg; Volume 0.001667 m3
