# Imperméabilisation d'un réservoir d'eau avec un revêtement synthétique

- Propriété du fichier: CYPE INGENIEROS, S.A.
- Format: FIEBDC-3/2002
- Zone géographique: Maroc
- Devise: MAD
- Coûts indirects: 3.00 %
- Frais généraux: 13.00 %
- Bénéfice: 6.00 %
- TVA: 20.00 %

## A VRD et aménagements extérieurs

### AN Étanchéité

#### ANR Réservoirs, bassins et piscines

**ANR050** m² Imperméabilisation d'un réservoir d'eau avec un revêtement synthétique.
Imperméabilisation de réservoir d'eau constitué d'un mur de surface lisse en béton, éléments préfabriqués en béton ou enduits de mortier riche en ciment, avec deux couches de revêtement continu élastique imperméabilisant, finition satinée, couleur blanche, de 1,2 mm d'épaisseur minimale; application préalable d'une couche d'impression à deux composants, à base de résine époxy en dispersion aqueuse, incolore, finition satinée. Comprend géotextile non tissé de fibres de polyester et le mastic thixotropique, pour la résolution des points singuliers.
Inclut: Nettoyage et préparation de la surface. Application de la couche d'apprêt. Résolution des points singuliers. Application de l'imperméabilisant.
Critère pour le métré: Surface mesurée selon documentation graphique du Projet.
Critère pour le mémoire: On mesurera la surface réellement exécutée selon les spécifications du Projet.

| Code | U | Désignation | Quantité | Prix | Montant |
|---|---|---|---|---|---|
| mt15dag500a | l | Impression à deux composants, à base de résine époxy en dispersion aqueuse, incolore, finition satinée, à appliquer à la brosse, au rouleau ou au pistolet. (matériau) | 0.200 | 478.51 | 95.70 |
| mt15dag502a | kg | Mastic thixotropique à base de polyuréthane liquide, couleur grise. (matériau) | 0.120 | 267.06 | 32.05 |
| mt15dag504a | m² | Géotextile non tissé de fibres de polyester, de 100 g/m² de masse surfacique et 0,82 mm d'épaisseur, fourni en rouleaux de 0,2x100 m. (matériau) | 0.100 | 42.09 | 4.21 |
| mt15dag501a | kg | Revêtement continu élastique imperméabilisant, à base de résine de polyuréthane monocomposant, dioxyde de titane, pigments, pigments de type "extenseur" sélectionnés, finition satinée, couleur blanche, antimoisissure, avec résistance aux alcalis, à appliquer à la brosse, au rouleau ou au pistolet. (matériau) | 2.000 | 214.76 | 429.52 |
| mo032 | h | Compagnon professionnel III/CP2 poseur de produits imperméabilisants. (main-d'œuvre) | 0.803 | 57.66 | 46.30 |
| mo070 | h | Ouvrier professionnel II/OP poseur de produits imperméabilisants. (main-d'œuvre) | 0.803 | 51.29 | 41.19 |
| % | % | Frais de chantier des unités d'ouvrage | 2 % | 648.97 | 12.98 |
|  |  | Coûts directs |  |  | 661.95 |
