# Système de coffrage pour chaînage vertical

- Propriété du fichier: CYPE INGENIEROS, S.A.
- Format: FIEBDC-3/2002
- Zone géographique: Maroc
- Devise: MAD
- Coûts indirects: 3.00 %
- Frais généraux: 13.00 %
- Bénéfice: 6.00 %
- TVA: 20.00 %

## G Structure et gros oeuvre

### GH Chaînages

#### GHC Béton banché

**GHC020** m² Système de coffrage pour chaînage vertical.
Montage et démontage d'un système de coffrage réutilisable pour la réalisation de chaînage vertical, constitué de planches en pin massif. Comprend les éléments de soutien, fixation et étaiement nécessaires à la stabilité et liquide décoffrant MasterFinish RL 294 "MBCC de Sika", pour éviter l'adhérence du béton au coffrage.
Inclut: Implantation. Application du liquide décoffrant. Montage du système de coffrage. Mise en place des éléments de soutien, fixation et étaiement. Aplomb et nivellement du coffrage. Démontage du système de coffrage. Nettoyage et stockage du coffrage.
Critère pour le métré: Surface de coffrage en contact avec le béton, mesurée selon documentation graphique du Projet.
Critère pour le mémoire: On mesurera la surface de coffrage en contact avec le béton réellement exécutée selon les spécifications du Projet.

| Code | U | Désignation | Quantité | Prix | Montant |
|---|---|---|---|---|---|
| mt08ema050b | m³ | Bois pour coffrage, de 26 mm d'épaisseur. (matériau) | 0.008 | 4566.28 | 36.53 |
| mt08var060 | kg | Pointes d'acier de 20x100 mm. (matériau) | 0.050 | 103.78 | 5.19 |
| mt08dba010g | l | Agent démoulant, à base d'huiles spéciales, émulsionnable à l'eau MasterFinish RL 294 "MBCC de Sika", pour coffrages métalliques, phénoliques ou en bois. (matériau) | 0.030 | 22.06 | 0.66 |
| op00sie020 |  | Scie circulaire à disque fixe, pour table de travail. | 1.000 | 0.00 | 0.00 |
| mo044 | h | Compagnon professionnel III/CP2 coffreur. (main-d'œuvre) | 0.413 | 60.54 | 25.00 |
| mo091 | h | Ouvrier professionnel II/OP coffreur. (main-d'œuvre) | 0.440 | 53.85 | 23.69 |
| % | % | Frais de chantier des unités d'ouvrage | 2 % | 91.07 | 1.82 |
|  |  | Coûts directs |  |  | 92.89 |
