# Imperméabilisation d'un réservoir d'eau avec un revêtement synthétique

- Propriété du fichier: CYPE Ingenieros S.A.
- Format: FIEBDC-3/2016
- Logiciel: Générateur de prix de la construction. CYPE Ingenieros, S.A.
- Date: 19/06/2024
- Zone géographique: Maroc
- Devise: MAD
- Coûts indirects: 3 %
- Frais généraux: 13 %
- Bénéfice: 6 %
- TVA: 20 %

## A VRD et aménagements extérieurs

### AN Étanchéité

#### ANR Réservoirs, bassins et piscines

**ANR050** m² Imperméabilisation d'un réservoir d'eau avec un revêtement synthétique.
Imperméabilisation de réservoir d'eau constitué d'un mur de surface lisse en béton, éléments préfabriqués en béton ou enduits de mortier riche en ciment, avec deux couches de revêtement continu élastique imperméabilisant, finition satinée, couleur grise, de 1,2 mm d'épaisseur minimale; application préalable d'une couche d'impression à deux composants, à base de résine époxy en dispersion aqueuse, incolore, finition satinée. Comprend géotextile non tissé de fibres de polyester et le mastic thixotropique, pour la résolution des points singuliers.
Inclut: Nettoyage et préparation de la surface. Application de la couche d'apprêt. Résolution des points singuliers. Application de l'imperméabilisant.
Critère pour le métré: Surface mesurée selon documentation graphique du Projet.
Critère pour le mémoire: On mesurera la surface réellement exécutée selon les spécifications du Projet.

| Code | U | Désignation | Quantité | Prix | Montant |
|---|---|---|---|---|---|
| mt15dag500a | l | Impression à deux composants, à base de résine époxy en dispersion aqueuse, incolore, finition satinée, à appliquer à la brosse, au rouleau ou au pistolet. (matériau) | 0.2 | 478.51 | 95.702 |
| mt15dag502a | kg | Mastic thixotropique à base de polyuréthane liquide, couleur grise. (matériau) | 0.12 | 267.06 | 32.047 |
| mt15dag504a | m² | Géotextile non tissé de fibres de polyester, de 100 g/m² de masse surfacique et 0,82 mm d'épaisseur, fourni en rouleaux de 0,2x100 m. (matériau) | 0.1 | 42.09 | 4.209 |
| mt15dag501b | kg | Revêtement continu élastique imperméabilisant, à base de résine de polyuréthane monocomposant, dioxyde de titane, pigments, pigments de type "extenseur" sélectionnés, finition satinée, couleur grise, antimoisissure, avec résistance aux alcalis, à appliquer à la brosse, au rouleau ou au pistolet. (matériau) | 2 | 214.76 | 429.520 |
| mo032 | h | Compagnon professionnel III/CP2 poseur de produits imperméabilisants. (main-d'œuvre) | 0.803 | 57.66 | 46.301 |
| mo070 | h | Ouvrier professionnel II/OP poseur de produits imperméabilisants. (main-d'œuvre) | 0.803 | 51.29 | 41.186 |
| % | % | Frais de chantier des unités d'ouvrage | 2 % | 648.965 | 12.979 |
|  |  | Coûts directs |  |  | 661.944 |

Déchets:
- pose: mt15dag500a; facteur de déchet 0.03
- pose: mt15dag502a Mastic thixotropique à base de polyuréthane liquide, couleur grise; facteur de déchet 0.03
- pose: mt15dag504a; facteur de déchet 0.035
- pose: mt15dag501b; facteur de déchet 0.03

## Ressources

**mt15dag500a** l Impression à deux composants
Données techniques: Coût énergétique 95.746 MJ; Émission de CO2 3.641 kg; Code CED 17 09 04; Masse de l'élément 1.1 kg; Volume 0.000733 m3
Déchets:
- emballage: re150104 Emballages métalliques. (composant de déchet); quantité 0.064 kg; Code CED 15 01 04; Masse de l'élément 1 kg; Volume 0.001667 m3

**mt15dag502a** kg Mastic thixotropique à base de polyuréthane liquide, couleur grise
Données techniques: Coût énergétique 144.209 MJ; Émission de CO2 7.002 kg; Code CED 17 09 04; Masse de l'élément 1 kg; Volume 0.000667 m3
Déchets:
- emballage: re150104 Emballages métalliques; quantité 0.003 kg

**mt15dag504a** m² Géotextile non tissé de fibres de polyester
Données techniques: Coût énergétique 7.572 MJ; Émission de CO2 0.389 kg; Code CED 17 06 04; Masse de l'élément 0.1 kg; Volume 0.000167 m3
Déchets:
- emballage: re170203 Plastique. (composant de déchet); quantité 0.034 kg; Code CED 17 02 03; Masse de l'élément 1 kg; Volume 0.001667 m3

**mt15dag501b** kg Revêtement continu élastique imperméabilisant
Données techniques: Coût énergétique 94.263 MJ; Émission de CO2 3.778 kg; Code CED 17 09 04; Masse de l'élément 1 kg; Volume 0.000667 m3
Déchets:
- emballage: re170203 Plastique; quantité 0.003 kg
