# Parapet en béton armé

- Propriété du fichier: CYPE Ingenieros S.A.
- Format: FIEBDC-3/2016
- Logiciel: Générateur de prix de la construction. CYPE Ingenieros, S.A.
- Date: 16/09/2024
- Zone géographique: Maroc
- Devise: MAD
- Coûts indirects: 3 %
- Frais généraux: 13 %
- Bénéfice: 6 %
- TVA: 20 %

## E Enveloppe et finition extérieure

### EG Garde-corps

#### EGM Murets

**EGM020** m Parapet en béton armé.
Parapet en béton armé, de 1,25 m de hauteur et de 0,2 m de largeur, réalisé avec béton confectionné sur le chantier BCN: CPJ-CEM II/A 32,5 - TP - B 30 - 15/25 - E: 2a - BA - P 18-305, coulage avec des moyens manuels, et acier Fe E 500, avec une quantité approximative de 45 kg/m, montage et démontage d'un système de coffrage métallique sur les deux faces du mur. Comprend liquide décoffrant MasterFinish RL 294 "MBCC de Sika", pour éviter l'adhérence du béton au coffrage.
Critère d'évaluation économique: Le prix comprend le ferraillage de l'armature et la pose en coffrage ou sur site.
Inclut: Nettoyage et préparation de la surface d'appui. Implantation de la section. Montage du système de coffrage. Mise en place de l'armature. Préparation du béton. Coulage et compactage du béton. Démontage du système de coffrage. Séchage du béton.
Critère pour le métré: Longueur mesurée aux axes, selon documentation graphique du Projet.
Critère pour le mémoire: On mesurera, aux axes, la longueur réellement exécutée selon les spécifications du Projet.

| Code | U | Désignation | Quantité | Prix | Montant |
|---|---|---|---|---|---|
| mt08eme040 | m² | Panneaux métalliques de plusieurs dimensions, pour coffrer des éléments en béton. (matériau) | 0.017 | 616.74 | 10.485 |
| mt08dba010g | l | Agent démoulant, à base d'huiles spéciales, émulsionnable à l'eau MasterFinish RL 294 "MBCC de Sika", pour coffrages métalliques, phénoliques ou en bois. (matériau) | 0.075 | 22.06 | 1.655 |
| mt07aco020d | U | Séparateur homologué pour murs. (matériau) | 7 | 0.83 | 5.810 |
| mt07aco055a | kg | Barres en acier haute adhérence, Fe E 500, de divers diamètres. (matériau) | 45.9 | 9.6 | 440.640 |
| mt08var050 | kg | Fil de fer galvanisé pour attacher, de 1,30 mm de diamètre. (matériau) | 0.585 | 17.79 | 10.407 |
| mt08aaa010a | m³ | Eau. (matériau) | 0.047 | 17.79 | 0.836 |
| mt01arg000a | m³ | Sable criblé. (matériau) | 0.101 | 266.78 | 26.945 |
| mt01arg001ar | m³ | Gros granulats homogénéisés, de taille maximale 15/25 mm. (matériau) | 0.189 | 284.89 | 53.844 |
| mt08cem000a | kg | Ciment gris en sacs. (matériau) | 120.75 | 1.29 | 155.768 |
| mq06hor010 | h | Bétonnière électrique avec une capacité de gâchage de 160 l. (matériel) | 0.158 | 30.11 | 4.757 |
| mo044 | h | Compagnon professionnel III/CP2 coffreur. (main-d'œuvre) | 0.681 | 60.54 | 41.228 |
| mo091 | h | Ouvrier professionnel II/OP coffreur. (main-d'œuvre) | 0.743 | 53.85 | 40.011 |
| mo043 | h | Compagnon professionnel III/CP2 ferrailleur. (main-d'œuvre) | 0.436 | 60.54 | 26.395 |
| mo090 | h | Ouvrier professionnel II/OP ferrailleur. (main-d'œuvre) | 0.554 | 53.85 | 29.833 |
| mo113 | h | Ouvrier d'exécution I/OE1 construction. (main-d'œuvre) | 0.289 | 48.31 | 13.962 |
| mo112 | h | Ouvrier d'exécution I/OE2 construction. (main-d'œuvre) | 0.303 | 49.88 | 15.114 |
| mo045 | h | Compagnon professionnel III/CP2 bétonneur. (main-d'œuvre) | 0.069 | 60.54 | 4.177 |
| mo092 | h | Ouvrier professionnel II/OP bétonneur. (main-d'œuvre) | 0.275 | 53.85 | 14.809 |
| % | % | Frais de chantier des unités d'ouvrage | 2 % | 896.676 | 17.934 |
|  |  | Coûts directs |  |  | 914.610 |

Déchets:
- pose: mt08eme040 Panneaux métalliques de plusieurs dimensions, pour coffrer des éléments en béton; facteur de déchet 1
- pose: mt08dba010g; facteur de déchet 0.07
- pose: mt07aco055a Barres en acier haute adhérence, Fe E 500, de divers diamètres; facteur de déchet 0.022816
- pose: mt08var050 Fil de fer galvanisé pour attacher, de 1,30 mm de diamètre; facteur de déchet 0.0038
- pose: mt01arg000a Sable criblé; facteur de déchet 0.003
- pose: mt01arg001ar Gros granulats homogénéisés, de taille maximale 15/25 mm; facteur de déchet 0.00662338
- pose: mt08cem000a Ciment gris en sacs; facteur de déchet 0.00756

## Ressources

**mt08eme040** m² Panneaux métalliques de plusieurs dimensions, pour coffrer des éléments en béton
Données techniques: Coût énergétique 314.560 MJ; Émission de CO2 16.320 kg; Code CED 17 04 05; Masse de l'élément 32 kg; Volume 0.015238 m3

**mt08dba010g** l Agent démoulant
Données techniques: Coût énergétique 82.642 MJ; Émission de CO2 4.474 kg; Code CED 17 09 04; Masse de l'élément 0.932 kg; Volume 0.000621 m3
Déchets:
- emballage: re150104 Emballages métalliques. (composant de déchet); quantité 0.042 kg; Code CED 15 01 04; Masse de l'élément 1 kg; Volume 0.001667 m3

**mt07aco020d** U Séparateur homologué pour murs
Données techniques: Coût énergétique 1.105 MJ; Émission de CO2 0.114 kg
Déchets:
- emballage: re150101 Emballages en papier et en carton. (composant de déchet); quantité 0.072 kg; Code CED 15 01 01; Masse de l'élément 1 kg; Volume 0.001333 m3

**mt07aco055a** kg Barres en acier haute adhérence, Fe E 500, de divers diamètres
Données techniques: Coût énergétique 9.830 MJ; Émission de CO2 0.510 kg; Code CED 17 04 05; Masse de l'élément 1 kg; Volume 0.000476 m3

**mt08var050** kg Fil de fer galvanisé pour attacher, de 1,30 mm de diamètre
Données techniques: Coût énergétique 25.100 MJ; Émission de CO2 2.560 kg; Code CED 17 04 05; Masse de l'élément 1 kg; Volume 0.000476 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton; quantité 0.014 kg
- emballage: re170201 Bois. (composant de déchet); quantité 0.001 kg; Code CED 17 02 01; Masse de l'élément 1 kg; Volume 0.000909 m3
- emballage: re170203 Plastique. (composant de déchet); quantité 0.003 kg; Code CED 17 02 03; Masse de l'élément 1 kg; Volume 0.001667 m3
