# Toiture terrasse chaude, accessible, avec revêtement de sol fixe, type inversée, pour usage sportif. Imperméabilisation avec des membranes de PVC, de type monocouche

- Propriété du fichier: CYPE Ingenieros S.A.
- Format: FIEBDC-3/2016
- Logiciel: Générateur de prix de la construction. CYPE Ingenieros, S.A.
- Date: 19/06/2024
- Zone géographique: Maroc
- Devise: MAD
- Coûts indirects: 3 %
- Frais généraux: 13 %
- Bénéfice: 6 %
- TVA: 20 %

## E Enveloppe et finition extérieure

### ET Couvertures de toitures terrasses

#### ETC Toitures chaudes accessibles avec revêtement de sol fixe

**ETC380** m² Toiture terrasse chaude, accessible, avec revêtement de sol fixe, type inversée, pour usage sportif. Imperméabilisation avec des membranes de PVC, de type monocouche.
Toiture terrasse chaude, accessible, avec revêtement de sol fixe, type inversée, pente de 1% à 5%, pour usage sportif. FORME DE PENTES: via l'enceinte au niveau des noues, des arêtiers et des joints, avec des murets de brique creuse courante en terre cuite et couche d'argile expansée, déversée à sec et consolidée à sa surface avec du lait de ciment, en fournissant une résistance à la compression de 1 MPa et avec une conductivité thermique de 0,087 W/(mK), avec épaisseur moyenne de 10 cm; avec couche de régularisation de mortier de ciment, confectionné sur chantier, dosage 1:6 de 4 cm d'épaisseur, finition talochée; IMPERMÉABILISATION: type monocouche, non adhérée, constituée d'une membrane d'étanchéité souple en PVC-P, (fv), de 1,2 mm d'épaisseur, avec armature de voile en fibre de verre, et avec résistance aux intempéries, fixée dans les recouvrements et les bords par une soudure thermoplastique; COUCHE SÉPARATRICE SOUS IMPERMÉABILISATION: géotextile non tissé composé de fibres de polyester unies par aiguilletage, (300 g/m²); ISOLATION THERMIQUE: panneau rigide en polystyrène extrudé, à surface lisse et usinage latéral à feuillures mi-bois, de 40 mm d'épaisseur, résistance à la compression >= 300 kPa; COUCHE SÉPARATRICE SOUS PROTECTION: géotextile non tissé composé de fibres de polyester unies par aiguilletage, (200 g/m²); COUCHE DE PROTECTION: revêtement continu synthétique, constitué de l'application successive d'une couche de mortier époxy bicomposant, abrasion Taber à sec < 0,2 g et rendement approché de 0,80 kg/m²; deux couches de mortier bicomposant à base de résines acryliques époxy, abrasion Taber à sec < 0,2 g et rendement approché de 0,4 kg/m² par couche; et une couche de scellement avec peinture bicomposant à base de résines acryliques époxy, abrasion Taber à sec < 0,2 g, viscosité > 40 poises et rendement approché de 0,2 kg/m²; étendues à la main via des raclettes-sol en caoutchouc en couches uniformes avec une épaisseur totale approximative de 1,0 mm, placé sur base en béton BCN: CPJ-CEM II/A 32,5 - TP - B 25 - 15/25 - E: 2a - BA - P 18-305 de 10 cm d'épaisseur, armé avec un treillis soudé PAF 10 200x200 mm en acier FE E 500.
Critère d'évaluation économique: Le prix ne comprend ni l'exécution et le scellement des joints ni l'exécution des arrêts aux rencontres avec les parements et les écoulements.
Inclut: Implantation des points singuliers. Implantation des pentes et traçage des noues, des faîtages et des jonctions. Réalisation des pentes via l'enceinte au niveau des noues, des arêtiers et des joints, avec des murets de brique. Remplissage des joints avec du polystyrène expansé. Déversement à sec de l'argile expansée jusqu'à atteindre le niveau supérieur des murets, et consolidation avec un lait de ciment. Coulage, extension et réglage du mortier de régularisation. Mise en place de la couche séparatrice sous imperméabilisation. Nettoyage et préparation de la surface. Mise en place des profilés de fixation dans les bords. Mise en place de l'imperméabilisation. Mise en place de la couche séparatrice sous isolant. Révision de la surface de base dans laquelle est réalisée la fixation de l'isolant conformément aux exigences de la technique à utiliser. Découpe, ajustement et mise en place de l'isolant. Mise en place de la couche séparatrice sous protection. Mise en place du treillis soudé avec des séparateurs homologués. Coulage et compactage du béton. Application des couches successives qui forment le revêtement sportif. Réalisation des joints.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3 | 3.99 | 11.970 |
| mt01arl030a | m³ | Argile expansée, fournie en sacs, selon NF EN 13055-1. (matériau) | 0.1 | 1530.85 | 153.085 |
| mt09lec020b | m³ | Lait de ciment CEM II/B-P 32,5 N 1/3. (matériau) | 0.01 | 1335.49 | 13.355 |
| mt16pea020b | m² | Panneau rigide en polystyrène expansé, selon NF EN 13163, usinage latéral droit, de 20 mm d'épaisseur, résistance thermique 0,55 m²K/W, conductivité thermique 0,036 W/(mK), pour joint de dilatation. (matériau) | 0.01 | 18.34 | 0.183 |
| mt08aaa010a | m³ | Eau. (matériau) | 0.008 | 17.79 | 0.142 |
| mt01arg005a | t | Sable de carrière, pour mortier confectionné sur le chantier. (matériau) | 0.065 | 190.71 | 12.396 |
| mt08cem000a | kg | Ciment gris en sacs. (matériau) | 10 | 1.29 | 12.900 |
| mt14gsa020dg | m² | Géotextile non tissé composé de fibres de polyester unies par aiguilletage, avec une résistance à la traction longitudinale de 3,45 kN/m, une résistance à la traction transversale de 3,45 kN/m, une ouverture de cône à l'essai de perforation dynamique selon NF EN ISO 13433 inférieure à 15 mm, résistance CBR au poinçonnement 0,8 kN et une masse surfacique de 300 g/m², selon NF EN 13252. (matériau) | 2.1 | 20.71 | 43.491 |
| mt15dac010c | m² | Membrane d'étanchéité souple en PVC-P, (fv), de 1,2 mm d'épaisseur, avec armature de voile en fibre de verre, et avec résistance aux intempéries, selon NF EN 13956. (matériau) | 1.05 | 149.46 | 156.933 |
| mt15dan020z | m | Profilé colaminé en tôle d'acier et PVC-P, plat, pour arrêt d'imperméabilisation aux extrémités des membranes en PVC-P et aux rencontres avec des éléments verticaux. (matériau) | 0.4 | 35.78 | 14.312 |
| mt16pxa010aaq | m² | Panneau rigide en polystyrène extrudé, selon NF EN 13164, à surface lisse et usinage latéral à feuillures mi-bois, de 40 mm d'épaisseur, résistance à la compression >= 300 kPa, résistance thermique 1,2 m²K/W, conductivité thermique 0,033 W/(mK), Euroclasse E de réaction au feu selon NF EN 13501-1, avec code de désignation XPS-EN 13164-T1-CS(10/Y)300-DS(70,90)-DLT(2)5-CC(2/1,5/50)125-WL(T)0,7-WD(V)3-FTCD1. (matériau) | 1.05 | 107.47 | 112.844 |
| mt14gsa020ce | m² | Géotextile non tissé composé de fibres de polyester unies par aiguilletage, avec une résistance à la traction longitudinale de 1,63 kN/m, une résistance à la traction transversale de 2,08 kN/m, une ouverture de cône à l'essai de perforation dynamique selon NF EN ISO 13433 inférieure à 27 mm, résistance CBR au poinçonnement 0,4 kN et une masse surfacique de 200 g/m², selon NF EN 13252. (matériau) | 1.05 | 12.74 | 13.377 |
| mt07ame030bfg | m² | Treillis soudé PAF 10 200x200 mm, avec fils de fer longitudinaux de 5,5 mm de diamètre et fils de fer transversaux de 5.5 mm de diamètre, acier Fe E 500, selon NF A35-080-2. (matériau) | 1.1 | 65.71 | 72.281 |
| mt10haf040bbeg | m³ | Béton prêt à l'emploi BCN: CPJ-CEM II/A 32,5 - TP - B 25 - 15/25 - E: 2a - BA - P 18-305. (matériau) | 0.1 | 815.34 | 81.534 |
| mt47adc010a | kg | Mortier époxy bicomposant. (matériau) | 0.8 | 38.82 | 31.056 |
| mt47adc020a | kg | Mortier bicomposant à base de résines acryliques époxy. (matériau) | 0.8 | 127.22 | 101.776 |
| mt27pij030a | kg | Peinture bicomposant à base de résines acryliques époxy. (matériau) | 0.2 | 140.65 | 28.130 |
| mq06hor010 | h | Bétonnière électrique avec une capacité de gâchage de 160 l. (matériel) | 0.033 | 30.11 | 0.994 |
| mo020 | h | Compagnon professionnel III/CP2 construction. (main-d'œuvre) | 0.57 | 57.66 | 32.866 |
| mo113 | h | Ouvrier d'exécution I/OE1 construction. (main-d'œuvre) | 0.922 | 48.31 | 44.542 |
| mo029 | h | Compagnon professionnel III/CP2 poseur de membranes d'étanchéité. (main-d'œuvre) | 0.198 | 57.66 | 11.417 |
| mo067 | h | Ouvrier professionnel II/OP poseur de membranes d'étanchéité. (main-d'œuvre) | 0.198 | 51.29 | 10.155 |
| mo054 | h | Compagnon professionnel III/CP2 poseur d'isolants rigides ou flexibles. (main-d'œuvre) | 0.055 | 59.53 | 3.274 |
| mo101 | h | Ouvrier professionnel II/OP poseur d'isolants rigides ou flexibles. (main-d'œuvre) | 0.055 | 51.29 | 2.821 |
| % | % | Frais de chantier des unités d'ouvrage | 2 % | 965.834 | 19.317 |
|  |  | Coûts directs |  |  | 985.151 |

Déchets:
- pose: mt04lcc010c; facteur de déchet 0.0310799
- pose: mt01arl030a Argile expansée, fournie en sacs, selon NF EN 13055-1; facteur de déchet 0.003
- pose: mt09lec020b Lait de ciment CEM II/B-P 32,5 N 1/3; facteur de déchet 0.0036
- pose: mt16pea020b; facteur de déchet 0.048
- pose: mt01arg005a Sable de carrière, pour mortier confectionné sur le chantier; facteur de déchet 0.00501329
- pose: mt08cem000a Ciment gris en sacs; facteur de déchet 0.00756
- pose: mt14gsa020dg; facteur de déchet 0.07
- pose: mt15dac010c; facteur de déchet 0.0434167
- pose: mt16pxa010aaq; facteur de déchet 0.048
- pose: mt14gsa020ce; facteur de déchet 0.07
- pose: mt07ame030bfg; facteur de déchet 0.0161005
- pose: mt10haf040bbeg Béton prêt à l'emploi BCN: CPJ-CEM II/A 32,5 - TP - B 25 - 15/25 - E: 2a - BA - P 18-305; facteur de déchet 0.0016
- pose: mt47adc010a Mortier époxy bicomposant; facteur de déchet 0.045464
- pose: mt47adc020a Mortier bicomposant à base de résines acryliques époxy; facteur de déchet 0.03
- pose: mt27pij030a Peinture bicomposant à base de résines acryliques époxy; facteur de déchet 0.0275

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt01arl030a** m³ Argile expansée, fournie en sacs, selon NF EN 13055-1
Données techniques: Coût énergétique 1051.540 MJ; Émission de CO2 67.918 kg; Code CED 01 04 09; Masse de l'élément 350 kg; Volume 0.21875 m3
Déchets:
- emballage: re170203 Plastique; quantité 1.75 kg

**mt09lec020b** m³ Lait de ciment CEM II/B-P 32,5 N 1/3
Données techniques: Coût énergétique 3724.000 MJ; Émission de CO2 323.000 kg; Code CED 17 01 01; Masse de l'élément 1900 kg; Volume 1.266667 m3

**mt16pea020b** m² Panneau rigide en polystyrène expansé
Données techniques: Coût énergétique 57.501 MJ; Émission de CO2 1.999 kg; Code CED 17 06 04; Masse de l'élément 0.6 kg; Volume 0.001 m3
Déchets:
- emballage: re170203 Plastique; quantité 0.024 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt14gsa020dg** m² Géotextile non tissé composé de fibres de polyester unies par aiguilletage
Données techniques: Coût énergétique 15.159 MJ; Émission de CO2 0.790 kg; Code CED 17 06 04; Masse de l'élément 0.3 kg; Volume 0.0005 m3
Déchets:
- emballage: re170203 Plastique; quantité 0.024 kg

**mt15dac010c** m² Membrane d'étanchéité souple en PVC-P
Données techniques: Coût énergétique 123.245 MJ; Émission de CO2 4.400 kg; Code CED 17 06 04; Masse de l'élément 1.5 kg; Volume 0.0025 m3
Déchets:
- emballage: re170203 Plastique; quantité 0.026 kg

**mt16pxa010aaq** m² Panneau rigide en polystyrène extrudé
Données techniques: Coût énergétique 107.625 MJ; Émission de CO2 3.439 kg; Code CED 17 06 04; Masse de l'élément 1.2 kg; Volume 0.002 m3
Déchets:
- emballage: re170203 Plastique; quantité 0.024 kg

**mt14gsa020ce** m² Géotextile non tissé composé de fibres de polyester unies par aiguilletage
Données techniques: Coût énergétique 10.881 MJ; Émission de CO2 0.565 kg; Code CED 17 06 04; Masse de l'élément 0.2 kg; Volume 0.000333 m3
Déchets:
- emballage: re170203 Plastique; quantité 0.024 kg

**mt07ame030bfg** m² Treillis soudé PAF 10 200x200 mm
Données techniques: Coût énergétique 18.382 MJ; Émission de CO2 0.954 kg; Code CED 17 04 05; Masse de l'élément 1.87 kg; Volume 0.00089 m3

**mt10haf040bbeg** m³ Béton prêt à l'emploi BCN: CPJ-CEM II/A 32,5 - TP - B 25 - 15/25 - E: 2a - BA - P 18-305
Données techniques: Coût énergétique 1840.000 MJ; Émission de CO2 230.000 kg; Code CED 17 01 01; Masse de l'élément 2300 kg; Volume 1.533333 m3

**mt47adc010a** kg Mortier époxy bicomposant
Données techniques: Coût énergétique 86.761 MJ; Émission de CO2 3.294 kg; Code CED 17 09 04; Masse de l'élément 1 kg; Volume 0.000667 m3
Déchets:
- emballage: re170203 Plastique; quantité 0.003 kg

**mt47adc020a** kg Mortier bicomposant à base de résines acryliques époxy
Données techniques: Coût énergétique 86.761 MJ; Émission de CO2 3.294 kg; Code CED 17 09 04; Masse de l'élément 1 kg; Volume 0.000667 m3
Déchets:
- emballage: re170203 Plastique; quantité 0.003 kg

**mt27pij030a** kg Peinture bicomposant à base de résines acryliques époxy
Données techniques: Coût énergétique 31.490 MJ; Émission de CO2 1.556 kg; Code CED 08 01 11; Masse de l'élément 1 kg; Volume 0.001111 m3
Déchets:
- emballage: re170203 Plastique; quantité 0.045 kg
