# Réparation d'un revêtement dans des zones publiques, avec du mortier à base de ciment

- Propriété du fichier: CYPE INGENIEROS, S.A.
- Format: FIEBDC-3/2002
- Zone géographique: Maroc
- Devise: MAD
- Coûts indirects: 3.00 %
- Frais généraux: 13.00 %
- Bénéfice: 6.00 %
- TVA: 20.00 %

## A VRD et aménagements extérieurs

### AS Revêtement de sols extérieurs

#### ASR Réparation

**ASR020** m² Réparation d'un revêtement dans des zones publiques, avec du mortier à base de ciment.
Réparation d'un revêtement dans des zones publiques, de surface horizontale, avec du mortier fluide, à prise rapide, MasterEmaco T 800 DUO "MBCC de Sika", à retrait compensé, avec une résistance à la compression à 28 jours supérieure ou égale à 80 N/mm² et un module d'élasticité supérieur ou égal à 30000 N/mm², classe R4, type CC, selon NF EN 1504-3, Euroclasse A1 de réaction au feu, selon NF EN 13501-1, CT - C60 - F7 selon NF EN 13813, composé de ciments spéciaux, granulats sélectionnés et additifs, avec une taille maximale de particule de 2 mm, application manuelle, en couche de 50 mm d'épaisseur moyenne.
Inclut: Humectage de la surface support. Préparation du mélange. Application du produit. Séchage.
Critère pour le métré: Surface mesurée selon documentation graphique du Projet.
Critère pour le mémoire: On mesurera la surface réellement exécutée selon les spécifications du Projet.

| Code | U | Désignation | Quantité | Prix | Montant |
|---|---|---|---|---|---|
| mt09reh141b | kg | Mortier fluide, à prise rapide, MasterEmaco T 800 DUO "MBCC de Sika", à retrait compensé, avec une résistance à la compression à 28 jours supérieure ou égale à 80 N/mm² et un module d'élasticité supérieur ou égal à 30000 N/mm², classe R4, type CC, selon NF EN 1504-3, Euroclasse A1 de réaction au feu, selon NF EN 13501-1, CT - C60 - F7 selon NF EN 13813, composé de ciments spéciaux, granulats sélectionnés et additifs, avec une taille maximale de particule de 2 mm, avec résistance aux sulfates et aux chlorures, imperméable à l'eau et haute résistance aux cycles de gelée et de dégelée. (matériau) | 100.000 | 13.05 | 1305.00 |
| mt08aaa010a | m³ | Eau. (matériau) | 0.010 | 17.79 | 0.18 |
| mo041 | h | Compagnon professionnel III/CP2 VRD espaces publics. (main-d'œuvre) | 0.693 | 57.66 | 39.96 |
| mo087 | h | Ouvrier professionnel II/OP VRD espaces publics. (main-d'œuvre) | 0.693 | 51.29 | 35.54 |
| % | % | Frais de chantier des unités d'ouvrage | 2 % | 1380.68 | 27.61 |
|  |  | Coûts directs |  |  | 1408.29 |
